# Straßensanierung Holtumsweg in Weeze
Angebotsaufforderung (GAEB DA XML 3.2, DA83)
Projekt: 1701013
Währung: EUR
Vergabeart: Öffentliche Ausschreibung
Eröffnung: 02.05.2018 10:00:00
Ende der Zuschlagsfrist: 01.06.2018
Abgabeort: Gemeindeverwaltung Weeze; Sitzungssaal; Cyriakusplatz 13-14,
Erstellt mit: GXML Toolbox V3.2 R20140604, ORCA AVA 22.0 - Enterprise Edition 22.00.06, 20.03.2018

## 01 LV - Straßensanierung Holtumsweg

### Titel 01 Oberflächenarbeiten

**Ausführungsbeschreibung 1 Vorbemerkung**
*Vorbemerkung*
Im Zuge dieser Maßnahme werden die Fahrbahnflächen des Holtumswegs in der Gemeinde Weeze im Bereich von Haus-Nr. 2a bis Haus-Nr. 30 saniert.

Die im Holtumsweg ansässigen Gewerbebetriebe und private Anlieger müssen auch während der gesamten Bauzeit verkehrstechnisch erreichbar sein.
Aus diesem Grund ist die gesamte Baumaßnahme in halbseitiger Bauweise (getrennt nach Fahrtrichtungen mit entsprechender Verkehrsregelung) durchzuführen.
Die Maßnahme ist dabei in mindestens fünf Teilabschnitte aufzuteilen.
Diese Teilabschnitte sind jeweils gesamtheitlich (einschl. Deckschicht) fertigzustellen.
Die Aufteilung der Teilabschnitte hat in Anlehnung an die im Lageplan dargestellten Bauabschnitte zu erfolgen.

Sämtliche dadurch entstehende Mehrkosten sind in die Positionen des Leistungsverzeichnisses einzurechnen.

Um die Erreichbarkeit der angrenzenden Grundstücke zu ermöglichen, ist der vorhandene bituminöse Straßenbelag in der jeweiligen zu erneuernden Fahrspur (unter Einhaltung der jeweiligen Bauabschnitte) zu Beginn der Bauarbeiten zu fräsen und abzuwalzen.
Die für die Einbahnregelung jeweils verwendete Fahrbahnhälfte ist dabei zunächst in ihrer geschlossenen Befestigung zu erhalten.

Die abgewalzte Fläche dient den Anliegern und der Baufirma während der Baumaßnahme als provisorische Oberflächenbefestigung und Zufahrtsmöglichkeit.

Das vorhandene bituminöses Fräsgut ist im Zuge der Rohrleitungsarbeiten aufzunehmen sowie nach Verfüllen des Leitungsgrabens -dem Bauablauf entsprechend- wieder einzubauen und erneut abzuwalzen.
Das komplette Fräsgut ist im Zuge der Straßenfertigstellung, abschnittsweise aufzunehmen und abzufahren.
Nach Fertigstellung der erneuerten Fahrbahnoberfläche kann diese Fahrbahnhälfte als Fahrspur für die Einbahnregelung des nächsten Ausbaubereiches dienen.

Die Sanierung der Fahrbahn wird zum Teil im Vollausbau (Erneuerung der Deckschicht einschließlich der vorhandenen Tragschichten), zum Teil aber auch durch die Erneuerung des bituminösen Oberbaus (ohne die weiteren Tragschichten) sowie in Teilbereichen durch das Abfräsen und die Erneuerung der bituminösen Deckschicht (nur AFB-Schicht) durchgeführt.

Im gesamten Ausbaubereich sind die vorhandenen Bord- und Rinnenanlagen sowie die bestehenden Straßenabläufe, je nach Erfordernis, punktuell zu regulieren beziehungsweise durch die Neuanordnung zusätzlicher Abläufe zu ergänzen.
Des Weiteren wird in großen Teilen die vorhandene 2-Stein-Rinne durch eine 3-steinige Entwässerungsrinne ersetzt und der bestehende Geweg auf der westlichen Fahrbahnseite mit einer neuen Oberflächenbefestigung aus Betonstein-Verbundpflaster versehen.

Sämtliche zu erneuernde Verkehrsflächen und die dazu verwendeten Materialien haben mindestens der Belastungsklasse Bk 3,2 gem. RStO 12 zu entsprechen.

Zusätzlich zu denStraßenbauarbeiten sind vereinzelte Sanierungsarbeiten im Bereich der Kanal-Hausanschlüsse in geschlossener und offener Bauweise vorgesehen.
Dabei ist zu beachten, dass die Teilleistungen im Rahmen der geschlossenen Bauweise vor der eigentlichen Straßensanierungsmaßnahme, die in offener Bauweise im Zuge der Straßenbaumaßnahme erfolgen.

Von jedem neu verlegten oder veränderten Senken- oder Hausanschluss sind der Bauleitung in dreifacher Ausfertigung Aufmaßzeichnungen vorzulegen.
Die Aufmaßzeichnungen sind so zu bemaßen und zu beschriften (insbesondere die Lage des Abzweiges und der Endmuffe) dass diese eindeutig in der Örtlichkeit wieder zu rekonstruieren sind.
Die Ausschachtungslänge einer Anschlussleitung wird in der Horizontalen gemessen, und zwar in der Regel von der Außenkante der Endmuffe bis maximal zur Außenkante der Abzweigmuffe am Straßenkanal.
Die eventuell notwendigen geringen Arbeitsräume vor und hinter den Muffen sind anderweitig in die Einheitspreise einzurechnen.
Die Massenermittlung für Kanal-Anschlussleitungen hat listenmäßig zu erfolgen.

Bezugshöhe für die Tiefen der Kanalgräben ist OK
vorhandene Straße bis zur Wasserlaufsohle.

**01.10 Baustelleneinrichtung für alle Abschnitte**
Baustelle einrichten und vorhalten für sämtliche
Abschnitte der Baustelle.
Geräte, Werkzeuge und sonstige Betriebsmittel, die zur
vertragsgemäßen Durchführung der Bauleistungen
erforderlich sind, auf die Baustelle bringen,
bereitstellen und, soweit der Geräteeinsatz nicht
gesondert berechnet wird, betriebsfertig aufstellen,
einschl. der dafür notwendigen Arbeiten.
Die erforderlichen festen Anlagen herstellen. Baubüros,
Unterkünfte, Werkstätten, Lagerschuppen und dgl.,
soweit erforderlich, antransportieren, aufbauen und
einrichten. Strom-, Wasser-, Fernsprechanschluss sowie
Entsorgungseinrichtungen und dgl. für die Baustelle,
soweit erforderlich, herstellen und vorhalten.
Bei Bedarf Zufahrtswege zur Baustelle sowie Lagerplätze, sonstige Platzbefestigungen und Wege im
Baustellenbereich anlegen.
Kosten für Vorhalten, Unterhalten und Betreiben der Geräte, Anlagen und Einrichtungen einschließlich Mieten, Pacht, Gebühren und dgl. werden nicht mit dieser Pauschale, sondern mit den Einheitspreisen der betreffenden Teilleistungen vergütet.
Lagerflächen für Materialien, Maschinen, Geräte,
Gerüste oder dgl. können außerhalb des unmittelbaren Baustellenbereiches auftraggeberseitig nicht zur Verfügung gestellt werden; sie sind vom Auftragnehmer auf seine Kosten zu beschaffen.

Die Einrichtungspauschale gilt für die gesamte Baumaßnahme.
Einbezogen sind auch die vorab zu tätigenden Teilleistungen im Rahmen der Sanierung der Grundstücksanschlussleitungen in geschlossener Bauweise.
Die Einrichtungspauschale wird in Teilbeträgen
entsprechend dem Baufortschritt vergütet.
Menge: 1,000 Psch

**01.20 Baustelle räumen**
Baustelle räumen.
Baustelle von allen Geräten, Anlagen, Einrichtungen und dgl. räumen.
Benutzte Flächen und Wege entsprechend dem ursprüng- lichen Zustand unter Wahrung der landschaftspflegerischen Belange ordnungsgemäß herrichten. Verunreinigungen beseitigen.
Die Pauschale gilt für die gesamte Baumaßnahme.
Einbezogen sind auch die vorab zu tätigenden Teilleistungen im Rahmen der Sanierung der Grundstücksanschlussleitungen in geschlossener Bauweise.
Die Räumung der Baustelle wird nur mit der Schlussrechnung vergütet.
Menge: 1,000 Psch

**01.30 Verkehrssicherung und Verkehrsregelung des Baustellenbereiches**
Sämtliche Einrichtungen zur Verkehrssicherung und
Verkehrsregelung des Baustellenbereiches einschl. der
Anschlussbereiche an bestehende Straßen, bei
Bauarbeiten an Straßen unter Aufrechterhaltung des
Verkehrs, aufbauen, vorhalten, ständig unterhalten und
betreiben, ggf. umsetzen und abbauen:
- Verkehrs- und Hinweiszeichen
- Leit-, Schutz-, und Sicherheitseinrichtungen
- Beleuchtung Sicherung und Regelung des Verkehrs im
gesamten Baustellenbereich bzw. betroffenen
Straßenabschnitt nach den Vorschriften der StVO, des
Ordnungsamtes und nach Anordnung der Bauleitung.
Ausführung nach StVO, RSA95, ZTV-SA 97 und den Vorgaben der zuständigen Behörden (Ordnungsamt/Polizei).
Die Längssicherung von Baugruben ist mit
Absperrbaken herzustellen,
Flatterband ist nicht zugelassen.
Einzurechnen in die Pauschale sind:
 - der An- und Abtransport, die Vorhaltung,
 - das Unterhalten aller Einrichtungen,
 - die Betriebskosten, notwendige Umbauarbeiten,
 - die frühzeitige Beantragung der erforderlichen
  Genehmigungen.

70 v.H. der Pauschale werden nach betriebsfertigem Aufbau, der Rest nach Abbau der Verkehrsicherungseinrichtungen mit der Schlussrechnung abgerechnet.
Ausführung nach dem vom AN vorgelegten und von den zuständigen Behörden genehmigten Verkehrszeichenplan.

Für den Zeitraum der geplanten Arbeiten auf dem Holtumsweg sind verschiedene Verkehrsregelungen zur Aufrechterhaltung des Anliegerverkehrs vorgesehen. Hierbei handelt es sich um Teilsperrungen, die punktuell, in Teilabschnitten aber auch als Einbahnregelung mit halbseitiger Sperrung des jeweiligen Bauabschnittes durchgeführt werden sollen.

Die Erreichbarkeit aller Anliegergrundstücke für Rettungsfahrzeuge ist jederzeit sicherzustellen.

Die Pauschale gilt für die gesamte Baumaßnahme.
Einbezogen sind auch die vorab zu tätigenden Teilleistungen im Rahmen der Sanierung der Grundstücksanschlussleitungen in geschlossener Bauweise.
Menge: 1,000 Psch

**01.40 Hinweistafel nach StVO für Umleitungen**
Hinweistafeln (Zeichen 458 StVO) als überörtliche
Verkehrslenkung unter Einbeziehung des Willy-Brandt-Rings / L361n und der Weller Straße nach Weisungen der zuständigen Behörden herstellen, aufbauen und nach Fertigstellung der Baumaßnahme wieder abbauen.
Die Hinweistafeln sind gegebenenfalls den jeweiligen Bauabschnitten entsprechend anzupassen.
Ausführung nach vom AN vorgelegten Verkehrszeichenplan sowie dem jeweiligen Bauabschnitt der geplanten Sperrungen und Einfahrtsbeschränkungen.
Das Zeichen ist mindestens 1875 mm hoch und mindestens
1250 mm breit.
Menge: 4,000 Stk

**01.50 Verkehrssicherung- und Regelung, außerhalb der Baustelle**
*** Pauschalposition
Verkehrssicherung und Verkehrsregelung nach StVO
aufbauen, unterhalten und betreiben, gegebenenfalls
mehrfach umsetzen und abbauen.
Verkehrszeichen gemäß StVO (Gefahrenzeichen/Vorschriftzeichen/Richtzeichen/ Zusatzschilder o.ä.) zur Verkehrslenkung außerhalb der Baustelle nach Weisung der zuständigen Behörden (Ordnungsamt/Polizei) aufstellen und montieren, gegebenenfalls beleuchten, vorhalten, nach Beendigung der Baumaßnahmen demontieren und den alten Zustand wiederherstellen.
Weisungen der zuständigen Behörden beachten.
60 v.H. der Pauschale werden nach betriebs fertigem Aufbau, der Rest nach Abbau der Verkehrsicherungseinrichtungen mit der Schlußrechnung abgerechnet.
Ausführung nach dem vom AN vorgelegten und von den zuständigen Behörden genehmigten Verkehrszeichenplan.
Der von der Behörde genehmigte Verkehrszeichenplan ist
der Bauleitung vor Baubeginn vorzulegen.
Kosten für mehrfaches Umsetzen und, soweit erforderlich, dem Informieren der einzelnen Anwohner sind in diese Position einzukalkulieren.
Die Pauschale gilt für die gesamte Baumaßnahme.
Menge: 1,000 psch

**01.60 Höhenfestpunkt für die Dauer der Bauzeit**
Höhenfestpunkt, bestehend aus einem Bolzen mit
Rundkopf in einem Betonfundament aus B 25 mit einem
Querschnitt von mind. 0,07 m2, einschl. erforderlicher
Schalung und Aushub komplett einschl. Betonlieferung
herstellen, die Lage ist gemeinsam mit dem AG
festzulegen. Der Höhenfestpunkt ist vor Durchführung
der ersten Geländeaufnahme durch den AN auf die vom AG
zur Verfügung gestellten Höhenfestpunkte einzumessen.
Während und nach Ablauf von Frostperioden ist die
Höhenlage des Festpunktes zu kontrollieren,
Veränderungen sind zu protokollieren.
Gründungstiefe 80cm
Nach Fertigstellung der Baumaßnahme ist der
Höhenfestpunkt dem AG zu übergeben, bzw. auf Wunsch des
AG zu entfernen. Anfallende Stoffe werden Eigentum des
AN und sind zu beseitigen.
Menge: 1,000 Stk

**01.70 Beweissicherungsverfahren durchführen**
Beweissicherungsverfahren durch einen
unabhängigen vereidigten Sachverständigen
durchführen.
Verfahren vor Beginn der Bauarbeiten durchführen. Zustand in Augenschein nehmen und
dokumentieren, Schäden fotographieren
(Fotos werden gesondert vergütet).
Risse mit Gipsmarken versehen und
durchlaufend nummerieren.
Die komplette Dokumentation dem
Auftraggeber in zweifacher Ausfertigung
zur Verfügung stellen.
Verfahren für die von der Baumaßnahme
tangierten Gebäude und Grundstücke nebst
Grundstückseinfassungen, Garagen,
Neben- und Gartenanlagen, jedoch ohne Bewuchs,
durchführen.
Menge: 3,000 Stk

**01.80 Vorh. Schaltschrank sichern**
Vorhandenen Schaltschrank im Baugrubenrandbereich sichern.
Schaltschrank steht im Randbereich der zu erneuernden Verkehrsfläche und ist für den Zeitraum der Bauarbeiten fachgerecht in geeigneter Weise gegen Beschädigungen zu schützen sowie gegen Umstürzen und Kippen zu sichern.
Der Schaltschrank bleibt über den Zeitraum der Arbeiten in Betrieb; die statische Sicherheit ist durchgehend zu gewährleisten.
Alle erforderlichen Materialien sind in diese Position mit einzukalkulieren.
Die Sicherungsvorkehrung sind nach Abschluss der Arbeiten vollständig zurückzubauen.
Die etwaigen Anweisungen des zuständigen Betreibers des Schaltschrankes sind zu befolgen.
Menge: 1,000 Stk

**01.90 Vorh. komplettes Verkehrsschild sichern**
Vorhandenes komplettes Verkehrsschild (Rohrpfosten einschl. aller daran montierten Verkehrszeichen und Schilder) im Baugrubenrandbereich sichern.
Verkehrsschild steht im Randbereich der zu erneuernden Verkehrsfläche und ist für den Zeitraum der Bauarbeiten fachgerecht in geeigneter Weise gegen Beschädigungen zu schützen sowie gegen Umstürzen und Kippen zu sichern.
Das Verkehrsschild bleibt über den Zeitraum der Arbeiten in Betrieb; die statische Sicherheit ist durchgehend zu gewährleisten.
Alle erforderlichen Materialien sind in diese Position mit einzukalkulieren.
Die Sicherungsvorkehrung sind nach Abschluss der Arbeiten vollständig zurückzubauen.
Die etwaigen Anweisungen der zuständigen Verkehrsbehörde sind zu befolgen.
Menge: 5,000 Stk

**01.100 Vorh. Verkehrszeichen ausbauen + entsorgen**
Vorhandene Verkehrszeichen und Schilder, einschließlich
Rohrpfosten oder Rohrrahmen, in Beton versetzt, vorsichtig ausbauen.
Die noch brauchbaren Einzelteile säubern und zum Bauhof des AG transportieren.
Unbrauchbare Einzelteile und Bauschutt des Fundamentbetons abfahren sowie der stofflichen Verwertung zuführen beziehungsweise ordnungsgemäß entsorgen.

Überschüssigen Boden im Baustellenbereich einbauen.

Die erforderlichen Erdarbeiten sind einzurechnen.
Menge: 1,000 Stk

**01.110 Vorh. Verkehrszeichen ausbauen + lagern**
Vorhandene Verkehrszeichen und Schilder, an
Pfosten, Rohrrahmen oder Laternen befestigt, vorsichtig ausbauen und säubern;
Verkehrszeichen zwischenlagern und verwahren.
Menge: 16,000 Stk

**01.120 Verkehrszeichen einbauen + montieren, neu setzen**
Verkehrszeichen und Schilder (an Rohrpfosten, Rohrrahmen oder Laternen zu befestigen) welche vom Auftraggeber zur Verfügung gestellt werden oder im Rahmen dieser Maßnahme gewonnen wurden, einbauen und montieren.
Menge: 16,000 Stk

**01.130 Vorh. Rohrpfosten ausbauen + lagern**
Vorhandene Rohrpfosten / Verkehrszeichenmaste, in Beton versetzt, vorsichtig ausbauen und säubern;
Sämtliche Erd- und Hinterfüllungsarbeiten sind in diese Position einzurechnen.
Unbrauchbare Einzelteile und Bauschutt abfahren sowie der stofflichen Verwertung zuführen beziehungsweise ordnungsgemäß entsorgen.
Verkehrszeichen zwischenlagern und verwahren.
Menge: 1,000 Stk

**01.140 Vorh. Rohrpfosten ausbauen und entsorgen**
Vorhandene Rohrpfosten für Verkehrszeichen sowie Schilder, in Beton versetzt, vorsichtig ausbauen und fachgerecht entsorgen.
Erdarbeiten und die fachgerechte Beseitigung des Bauschutts einrechnen.
Ausgebaute Einzelteile und Bauschutt abfahren sowie der stofflichen Verwertung zuführen beziehungsweise ordnungsgemäß entsorgen.

Sofern es sich um Rohrrahmen mit 2
Pfosten handelt, zählen diese als 2 Stück.
Menge: 1,000 Stk

**01.150 Rohrpfosten, Stahl verzinkt, wieder einbauen, L= bis 4,50 m**
Rohrpfosten zur Befestigung von Hinweisschild,
aus verzinktem Stahl, mit Kunststoffkappe,
Länge bis 4,5 m,
welche im Zuge der Baumaßnahme aufgenommen und zwischengelagert wurden, wieder einbauen.
Einbau mit Betonfundament 30 cm x 30 cm x 95 cm,
aus Beton C 12/15, einschließlich der notwendigen Erdarbeiten.
Überschüssigen Boden im Baustellenbereich einbauen.
Menge: 1,000 Stk

**01.160 Rohrpfosten, Stahl verzinkt, liefern u. einbauen, L=4,50 m**
Rohrpfosten zur Befestigung von Hinweisschild,
aus verzinktem Stahl, mit Kunststoffkappe,
Durchmesser 88,9 mm, Wandstärke 3,2 mm. Länge 4,5 m
liefern und montieren.
Einbau mit Betonfundament 30 cm x 30 cm x 95 cm,
aus Beton C 12/15, einschließlich der notwendigen Erdarbeiten.
Überschüssigen Boden im Baustellenbereich einbauen.
Menge: 1,000 Stk

**01.170 Vorh. Peitschenmastleuchte sichern**
Vorhandene Peitschenmastleuchte einschließlich aller daran montierten Verkehrszeichen und Schilder im Baugrubenrandbereich sichern.
Leuchte steht im Randbereich der zu erneuernden Verkehrsfläche und ist für den Zeitraum der Bauarbeiten fachgerecht in geeigneter Weise gegen Beschädigungen zu schützen sowie gegen Umstürzen und Kippen zu sichern.
Die Straßenleuchte bleibt über den Zeitraum der Arbeiten in Betrieb; die statische Sicherheit ist durchgehend zu gewährleisten.
Alle erforderlichen Materialien sind in diese Position mit einzukalkulieren.
Die Sicherungsvorkehrung sind nach Abschluss der Arbeiten vollständig zurückzubauen.
Die etwaigen Anweisungen des zuständigen Betreibers des Beleuchtungsnetzes sind zu befolgen.

Lichtpunkthöhe bis 7.500 mm.
Menge: 17,000 Stk

**01.180 Mauerwerk u. Beton abbrechen + abfahren**
Altes Mauerwerk und Betonwerk über und unter
Gelände abbrechen, zerkleinern, abfahren sowie der stofflichen Verwertung zuführen beziehungsweise ordnungsgemäß entsorgen.
Eingeschlossen sind sämtliche Erd-, Verdichtungs- und Verfüllungsarbeiten.
Verfüllung mit brauchbaren auf der
Baustelle gewonnenen Bodenmassen,
in mehreren zusammenhängenden Abschnitten.
Menge: 5,000 m3

**01.190 Fußgängerbohlenweg herstellen**
Fussgängerbohlenweg über offene Baugruben herstellen, vorhalten und abbrechen. Abgerechnet wird die Bohlenwegfläche aus der Breite des Weges und der Baugrubenbreite.
Menge: 20,000 m2

**01.200 Überfahrtsbrücken über offene Baugruben herstellen**
Überfahrtsbrücken über offene Baugruben herstellen, vorhalten und abbauen.
Im Preis inbegriffen sind auch die Stoffe zur
Herrichtung der Zufahrten an den Brückenauflagern.
Brückenbreite jeweils nach örtlichem Bedarf.
Abgerechnet wird die Brückenfläche nach der
Breite der Überfahrt und der Länge zwischen
den Baugrubenrändern.
Bemessung der Brücken für SLW 30, DIN 1072.
Menge: 380,000 m2

**01.210 Oberboden abtragen, D = 25 cm, und wieder andecken**
Oberboden einschließlich Vegetationsdecke in mehren kleinen Teilflächen abtragen, im Baubereich fördern und profilgerecht wieder andecken.
Eventuell erforderliche Zwischenlagerung wird nicht
gesondert berechnet.
Unrat vorher und während der Arbeiten aussondern.
Unrat abfahren sowie der stofflichen Verwertung zuführen beziehungsweise ordnungsgemäß entsorgen.
Andeckung auf Seitenstreifen und im Bereich privater Grünbeete.
Einbau 3 cm unter Fahrbahnrand bzw. Bordstein.
Dicke des Oberbodens im Mittel 25 cm.
Menge: 120,000 m2

**01.220 Oberboden, D = 30 cm, abtragen und entsorgen, als Zulage**
ZULAGEPOSITION
Oberboden einschl. Vegetationsdecke abtragen.
Unrat vorher und während der Arbeiten aussondern.
Unrat abfahren sowie der stofflichen Verwertung zuführen beziehungsweise ordnungsgemäß entsorgen.
Den Oberboden abfahren sowie der stofflichen Verwertung zuführen.
Abtrag von Grünflächen und Böschungen.
Abtragdicke im Mittel 30 cm.

Die abzutragenden Oberbodenflächen liegen überwiegend in Bereichen neben den geplanten Verkehrsflächen.
Neigung der betroffenen Flächen bis 1:1,5.

Zulageposition zur Position
"Boden lösen, Bodenkl. 3-5, T bis 0,70 m"
Menge: 30,000 m2

**01.230 Oberboden liefern + andecken, D = 25 cm**
Oberboden liefern und profilgerecht andecken.
Abgerechnet wird nach Auftragsflächen.
Andeckung auf Seitenstreifen entlang der Ausbaugrenzen. Einbau 3 cm unter Fahrbahnrand bzw. Bordstein.
Dicke der Andeckung 25 cm.
Neigung der betroffenen Flächen bis 1:1,5.
Menge: 30,000 m2

**01.240 Vorh. wassergeb. Deckschicht aufnehmen und wieder einbauen d=8-15cm**
Vorhandene wassergebundene Deckschicht aufnehmen,
im Baustellenbereich lagern und nach Abschluss der Erdarbeiten wieder fachgerecht einbauen.

Nicht wiederverwendbares Material abfahren sowie der stofflichen Verwertung zuführen beziehungsweise ordnungsgemäß entsorgen.

Dicke = 8 bis 15 cm

In mehreren Teilflächen im Bereich privater Zugänge und Zufahrten sowie im Bereich der öffentlichen Nebenanlagen und Verkehrsflächen.
Menge: 80,000 m2

**01.250 Vorh. wassergeb. Deckschicht aufn. und abfahren d=20-30cm, als Zulage**
ZULAGEPOSITION
Vorhandene wassergebundene Deckschicht aufnehmen,
abfahren sowie der stofflichen Verwertung zuführen beziehungsweise ordnungsgemäß entsorgen.
Dicke = 20-30cm
In mehreren Teilflächen.
Es handelt sich um Kies/Schotterflächen.

Zulageposition zur Position
"Boden lösen  Bodenkl. 3-5  T = 0,70 m"
Menge: 20,000 m2

**01.260 Wassergeb. Deckschicht liefern, einbauen und verdichten**
Deckschicht für die Herstellung einer wassergebundenen Wegeoberfläche liefern und auf vorhandenem Planum einbauen und verdichten.
Dicke im verdichtetem Zustand 3 cm.
Material: leicht bindiger Kies (Material in Anlehnung an bestehende Wegeflächen).

In mehreren Teilflächen im Bereich privater Zugänge und Zufahrten sowie im Bereich der öffentlichen Nebenanlagen und Verkehrsflächen.
Menge: 20,000 m2

**01.270 Vorh. Rasengittersteine aufnehmen und neu verlegen**
*** Grundposition ZZ 1.0
Vorhandene Rasengittersteine in Teilflächen aufnehmen, säubern, lagern und entsprechend der neuen Höhenlagen wieder herstellen.
Einbau auf horizontalen bis schwach geneigten Flächen.
Rasengittersteine 10 cm dick.
Bettung aus gebrochenem Gestein 0/8 mm, 10 cm dick, herstellen.
Gittersteine mit Oberboden, um das Setzmaß überhöht, mit Kalksteinsplitt in der Farbgebung der vorhandenen Fläche verfüllen.
Erd- und Hinterfüllungsarbeiten sowie das Schneiden einzelner Steine in diese Position einrechnen.

Überzählige, noch brauchbare Steine säubern und für die Wiederverwendung auf Palette zur Verfügung des Eigentümers zwischenlagern.
Nicht wiederverwendbares Material abfahren und der stofflichen Verwertung zuführen beziehungsweise ordnungsgemäß entsorgen.

Das Ersetzen einzelner, schadhafter Steine ist in diese Position mit einzukalkulieren.
Die erforderliche Zwischenlagerung wird nicht gesondert vergütet.

Lage der Rassengittersteinflächen im Bereich privater Zugänge und Zufahrten sowie im Bereich der öffentlichen Nebenanlagen.
Menge: 20,000 m2

**01.280 Vorh. Rasengittersteine aufnehmen und neu verlegen**
*** Wahlposition ZZ 1.1
Vorhandene Rasengittersteine in Teilflächen aufnehmen, säubern, lagern und entsprechend der neuen Höhenlagen wieder herstellen sowie ebenflächig und profilgerecht abrammen bzw. abrütteln.
Einbau auf horizontalen bis schwach geneigten Flächen.
Rasengittersteine 10 cm dick.
Bettung aus gebrochenem Gestein 0/8 mm, 10 cm dick, herstellen.
Gittersteine mit Oberboden, um das Setzmaß überhöht, verfüllen und mit 15 g/m2 Rasensaatgut des AG einsäen.
Erd- und Hinterfüllungsarbeiten sowie das Schneiden einzelner Steine in diese Position einrechnen.

Nicht wiederverwendbares Material abfahren sowie der stofflichen Verwertung zuführen beziehungsweise ordnungsgemäß entsorgen.
Das Ersetzen einzelner, schadhafter Steine ist in diese Position mit einzukalkulieren.
Die erforderliche Zwischenlagerung wird nicht gesondert vergütet.

Lage der Rassengittersteinflächen im Bereich privater Zugänge und Zufahrten sowie im Bereich der öffentlichen Nebenanlagen.
Menge: 20,000 m2

**01.290 Vorh. Oberfläche geradlinig schneiden d=15-20cm**
Vorhandene Oberfläche aus Beton geradlinig schneiden.
Bauschutt abfahren sowie der stofflichen Verwertung zuführen beziehungsweise ordnungsgemäß entsorgen.
Dicke = 15-20cm
In mehreren Teillängen privater Zugänge und Zufahrten.
Menge: 30,000 m

**01.300 Vorh. Oberfläche aus Beton anarbeiten d=15-20cm**
Oberfläche aus Beton fachgerecht einbauen und höhenmäßig anarbeiten.
Beton C 30/37
Dicke = 15-20cm
In mehreren Teilflächen privater Zugänge und Zufahrten einschließlich Ausbildung einer Arbeitsfuge.
Menge: 20,000 m2

**01.310 Vorh. Betonsteinpflaster ,10/20/8cm, aufnehmen und neu verlegen**
Vorhandenes Betonsteinpflaster DIN 18501 / DIN-EN 1338 in mehreren kleinen Teilflächen aufnehmen, säubern und entsprechend der neuen Höhenlagen einschließlich Pflasterbettung aus Brechsand-Splitt-Granulat wieder herstellen sowie ebenflächig und profilgerecht abrammen bzw. abrütteln.
Dicke der Pflasterbettung in verdichtetem Zustand 3-5 cm.
Schneiden einzelner Steine einrechnen.
Das Bettungs- und Fugenmaterial muss der TL-Gestein-
StB 04 sowie der ZTV Pflaster StB 06 für die Belastungsklasse Bk 3,2 gem. RStO 12 entsprechen.
Fugen der Pflasterfläche einschlämmen und überschüssiges Material entfernen.

Verschiedene Pflasterformate und Pflasterverbände hauptsächlich jedoch Betonsteinpflaster 10/20/8 cm in L- und Reihenverband.

Überzählige, noch brauchbare Pflastersteine säubern und für die Wiederverwendung auf Palette zur Verfügung des Eigentümers zwischenlagern.
Nicht wiederverwendbares Material abfahren sowie der stofflichen Verwertung zuführen beziehungsweise ordnungsgemäß entsorgen.
Das Ersetzen einzelner, schadhafter Steine ist in diese Position mit einzukalkulieren.
Die erforderliche Zwischenlagerung wird nicht gesondert vergütet.

Lage der Pflasterflächen im Bereich privater Zugänge und Zufahrten sowie im Bereich der öffentlichen Nebenanlagen und Verkehrsflächen.
Menge: 380,000 m2

**01.320 Vorh. Betonstein-Verbundpflaster aufnehmen und neu verlegen**
Vorhandenes Betonstein-Verbundpflaster DIN 18501 / DIN-EN 1338 in mehreren kleinen Teilflächen aufnehmen, säubern, lagern und entsprechend der neuen Höhenlagen einschließlich Pflasterbettung aus Brechsand-Splitt-Granulat wieder herstellen sowie ebenflächig und profilgerecht abrammen bzw. abrütteln.
Dicke der Pflasterbettung in verdichtetem Zustand 3-5 cm.
Das Bettungs- und Fugenmaterial muss der TL-Gestein-
StB 04 sowie der ZTV Pflaster StB 06 für die Belastungsklasse Bk 3,2 gem. RStO 12 entsprechen.
Schneiden einzelner Steine einrechnen.
Fugen der Pflasterfläche einschlämmen und überschüssiges Material entfernen.

Verschiedene Pflasterformate, Verbundformate und Pflasterverbände.

Überzählige, noch brauchbare Pflastersteine säubern und für die Wiederverwendung auf Palette zur Verfügung des Eigentümers zwischenlagern.
Nicht wiederverwendbares Material abfahren sowie der stofflichen Verwertung zuführen beziehungsweise ordnungsgemäß entsorgen.
Das Ersetzen einzelner, schadhafter Steine ist in diese Position mit einzukalkulieren.
Die erforderliche Zwischenlagerung wird nicht gesondert vergütet.

Lage der Pflasterflächen im Bereich privater Zugänge und Zufahrten sowie im Bereich der öffentlichen Nebenanlagen und Verkehrsflächen.
Menge: 170,000 m2

**01.330 Vorh. Platten-Beläge bis 30x30 cm, aufnehmen, neu verlegen**
Vorhandenes Plattenbeläge verschiedener Art in mehren kleinen Teilflächen aufnehmen, säubern und entsprechend der neuen Höhenlagen einschließlich Pflasterbettung aus Brechsand-Splitt-Granulat wieder herstellen.
Dicke der Pflasterbettung in verdichtetem Zustand 3-5 cm.
Das Bettungs- und Fugenmaterial muss der TL-Gestein-
StB 04 sowie der ZTV Pflaster StB 06 für die Belastungsklasse Bk 3,2 gem. RStO 12 entsprechen.
Das Schneiden einzelner Platten einrechnen.

Fugen der Pflasterfläche einschlämmen und überschüssiges Material entfernen.
Verschiedene Formate
allerdings überwiegend 30 x 30 cm.

Überzählige, noch brauchbare Platten säubern und für die Wiederverwendung auf Palette zur Verfügung des Eigentümers zwischenlagern.
Nicht wiederverwendbares Material abfahren und der stofflichen Verwertung zuführen beziehungsweise ordnungsgemäß entsorgen.
Das Ersetzen einzelner, schadhafter Platten ist in diese Position mit einzukalkulieren.
Die erforderliche Zwischenlagerung wird nicht gesondert vergütet.

Lage der Pflasterflächen im Bereich privater Zugänge und Zufahrten sowie im Bereich der öffentlichen Nebenanlagen und Verkehrsflächen.
Menge: 6,000 m2

**01.340 Gehwegplatten 30 x 30 cm liefern u. verlegen, rechtwinklig**
Gehwegplatten gemäß DIN EN 1339 liefern und mit einer
Fugenbreite von 3-5 mm (gemäß DIN 18318) nach ZTV-Pflaster STB 06 fachgerecht einbauen.
Um bei der Verlegung Farbunterschiede zu vermeiden, müssen die Platten wechselweise aus mehreren Paketen
genommen und verlegt werden.
Nebenarbeiten für Randanpassung und Anarbeitung an Einbauten in der Plattenfläche werden separat vergütet. Die Fugen der verlegten Fläche werden hinsichtlich der
Filterstabilität in Abstimmung mit dem verwendeten
Bettungsmaterial mit trockenem Sand 0/2 mm oder 0/4
mm, Splittgemisch 1/3 mm oder 2/5 mm oder einem
kornabgestuften Brechsand-Splitt-Gemisch 0/5 mm bei
trockenem Wetter durch Einfegen geschlossen.
Es wird empfohlen, gleiches Material für Bettung und
Fugenverfüllung zu verwenden.

Pflasterbettung wird separat vergütet.

Zur Vermeidung von Fleckenbildung durch überschüssiges Fugenmaterial beim Abrütteln ist die trockene Platten- fläche vollkommen sauber abzukehren.
Das Abrütteln muß quer zum verlegten Stein mit einem geeigneten Plattenrüttler (Zentrifugalkraft max. 12 KN Betriebsgewicht 130-160 kg) beginnend vom Rand erfolgen.
Bei farbigen Steinen und strukturierten Platten ist der Rüttler mit einer Plattengleitvorrichtung zu versehen. Nach dem Abrütteln ist das Einfegen bis zum völligen Fugenschluß zu wiederholen.
Ein erneutes Abrütteln wird empfohlen, um Fugenschluß und Verfestigung zu verbessern.
Die Verlegehinweise des Herstellers zu den speziellen Produkten sind zu beachten.

Verlegung rechtwinklig im Reihenverband mit Halbstein-Versatz.

Plattenhöhe: 6cm
Plattenabmessungen: 30/30/6cm mit Fase
Farbe: grau

Einbau in mehreren kleinen Teilflächen des Gehweges als Ersatz beschädigter Oberflächen.
Menge: 10,000 m2

**01.350 Gehwegplatten schneiden, Dicke 8 cm**
Durchgehende Schnitte durch Gehwegplatten der Vorpositionen herstellen.
Der Schnittverlust ist einzukalkulieren.
Schnitte als Nassschnitt.
Den Schutt abfahren sowie der stofflichen Verwertung zuführen beziehungsweise ordnungsgemäß entsorgen.
Dicke der Gehwegplatten bis 6 cm.
Menge: 5,000 m

**01.360 Sockelputz herstellen**
Sockelputz in Teillängen der bei der Ausschachtung freigelegten Hausgrundmauern bzw. Grundstückseinfassungen in einer mittleren Höhe von 25 cm fachgerecht aus Zementmörtel mit Dichtungszusatz herstellen.
Das Mauerwerk ist gründlich zu reinigen und mit einem geeigneten Haftgrundmittel für den Vorputz vorzubereiten.
Menge: 30,000 m

**01.370 Estrichfuge an Mauer- oder Gebäudefluchten herstellen**
Estrichfuge in Zwickeln an der Mauer- oder Gebäudeflucht herstellen.
Material: Zementestrich MV 1:2.
Oberfläche fein abreiben und glätten.
Breite bis max. 5 cm.
Tiefe ca. 8 cm.
Menge: 110,000 m

**01.380 Vorsichtiges Arbeiten im Bereich von Hecken und Sträuchern**
Im Bereich der Baumaßnahme befinden sich hohe Hecken und Sträucher.
Dementsprechend vorsichtigt ist zu arbeiten.
Dies betrifft sowohl die Erdarbeiten als auch die späteren Oberflächenarbeiten.
Störendes Wurzelwerk ist fachmännisch zu trennen, jedoch nicht mit dem Bagger herauszureißen.
Heiße Abgase der Maschinen (insbesondere Bagger) sind durch geeignete Maßnahmen so umzulenken, dass eine Beeinträchtigung der Bepflanzung auszuschließen ist.
Menge: 110,000 m

**01.390 Vorh. Gehwegplatten aufnehmen und abfahren G = 30x30 cm, als Zulage**
ZULAGEPOSITION
Vorhandenen Gehwegplattenbelag aufnehmen.
Alle Platten und das Bettungsmaterial abfahren sowie der stofflichen Verwertung zuführen beziehungsweise ordnungsgemäß entsorgen.
Plattengröße: verschiedene Formate
allerdings überwiegend 30 x 30 cm.
In mehreren kleinen Teilflächen.

Zulageposition zur Position
"Boden lösen, Bodenkl. 3-5, T bis 0,70 m"
Menge: 360,000 m2

**01.400 Vorh. Pflaster ausbauen und entsorgen, als Zulage**
ZULAGEPOSITION
Vorhandenes Pflaster ausbauen.
Sämtliche Pflastersteine sowie das Bettungsmaterial abfahren sowie der stofflichen Verwertung zuführen beziehungsweise ordnungsgemäß entsorgen.
Verschiedene Pflasterformate hauptsächlich
jedoch Betonsteinpflaster 10/20/8 cm.
In mehreren kleinen Teilflächen.

Lage der Pflasterflächen im Bereich privater Zugänge und Zufahrten sowie in Verkehrsflächen.

Zulageposition zur Position
"Boden lösen, Bodenkl. 3-5, T bis 0,70 m"
Menge: 690,000 m2

**01.410 Vorh. Betonstein-Verbundpflaster ausbauen und entsorgen, als Zulage**
ZULAGEPOSITION
Vorhandenes Betonstein-Verbundpflaster ausbauen.
Sämtliche Pflastersteine sowie das Bettungsmaterial abfahren sowie der stofflichen Verwertung zuführen beziehungsweise ordnungsgemäß entsorgen.
Verschiedene Verbundstein-Pflasterformate und -arten.
In mehreren kleinen Teilflächen.

Lage der Pflasterflächen im Bereich seitlicher Parkstreifen, privater Zugänge und Zufahrten sowie in Verkehrsflächen.

Zulageposition zur Position
"Boden lösen, Bodenkl. 3-5, T bis 0,70 m"
Menge: 50,000 m2

**01.420 Vorh. 1-Stein-Rinnen u. -Bänder ausbauen B = 16 cm, als Zulage**
ZULAGEPOSITION
Vorhandene 1-Stein-Rinnen und 1-Stein-Bänder aus Betonsteinen 16/16/14 cm bzw. 16/24/14 cm auf Beton
verlegt ausbauen.
Alle Steine und das Bettungsmaterial abfahren sowie der stofflichen Verwertung zuführen beziehungsweise ordnungsgemäß entsorgen.
Breite der Rinnen und Bänder: 1-reihig - 16 cm.
In mehreren Teillängen.

Zulageposition zur Position
"Boden lösen, Bodenkl. 3-5, T bis 0,70 m"
Menge: 110,000 m

**01.430 Rinnensteine 16/24/14 bzw. 16/16/14, 1-reihig, liefern u. setzen**
Pflasterrinne bzw. Pflasterstreifen aus Betonpflastersteinen DIN 18501,
16/24/14 cm, in Kurven 16/16/14 cm, liefern und auf Unterbeton setzen.
Einschließlich Anpassungen an Strassenabläufe oder
dergleichen.
Fugen mit flüssigen Einschlämmmörtel vollständig verfüllen und mit scharfem Pflastersand abfegen.
Breite der Rinne bzw. des Pflasterstreifens: 1 Reihe.
Farbe: grau.
Lage: neben Bordsteinen als 1-Stein-Rinne mit einseitiger Schalung bzw. als Abtrennung verschiedener Oberflächenmaterialien mit zweiseitiger Schalung (Rückenstütze b = 15 cm).
Unterbeton aus C 20/25, 20 cm dick.
Der Mehraufwand für das Setzen in Radien, für das Setzen neben dem vorhandenen Fahrbahnrand, für das Schneiden einzelner Steine sowie für die Einbindung in die Verzahnung vorhandener Rinnen wird nicht gesondert vergütet und ist in diese Position mit einzukalkulieren.

In mehreren Teillängen.
Menge: 20,000 m

**01.440 Vorh. 3-Stein-Rinnen u. -Bänder ausbauen B = 50 cm, als Zulage**
ZULAGEPOSITION
Vorhandene 3-Stein-Rinnen und 3-Stein-Bänder aus Betonsteinen 16/16/14 cm bzw. 16/24/14 cm auf Beton
verlegt ausbauen.
Alle Steine und das Bettungsmaterial abfahren sowie der stofflichen Verwertung zuführen beziehungsweise ordnungsgemäß entsorgen.
Breite der Rinnen und Bänder: 3-reihig - 50 cm.
In mehreren Teillängen punktueller Rinnensanierungen.

Zulageposition zur Position
"Boden lösen, Bodenkl. 3-5, T bis 0,70 m"
Menge: 1320,000 m

**01.450 Rinnensteine 16/24/14 bzw. 16/16/14, 2-reihig, liefern u. setzen**
Pflasterrinne bzw. Pflasterstreifen aus Betonpflastersteinen
DIN 18501, 16/24/14 cm, in Kurven 16/16/14 cm, liefern und auf Unterbeton setzen.
Einschließlich Anpassungen an Strassenabläufe oder
dergleichen.
Fugen mit flüssigen Einschlämmmörtel vollständig verfüllen und mit scharfem Pflastersand abfegen.
Breite der Rinne bzw. des Pflasterstreifens: 2 Reihen.
Farbe: grau.
Lage: neben Bordsteinen als 2-Stein-Rinne mit einseitiger Schalung bzw. als Abtrennung verschiedener Oberflächenmaterialien mit zweiseitiger Schalung.
Unterbeton aus C 20/25, 20 cm dick.
Erd- und Hinterfüllungsarbeiten in diese Position einrechnen.
Der Mehraufwand für das Setzen in Radien, für das Setzen neben dem vorhandenen Fahrbahnrand, für das Schneiden einzelner Steine sowie für die Einbindung in die Verzahnung vorhandener Rinnen wird nicht gesondert vergütet und ist in diese Position mit einzukalkulieren.

Einbau in Teillängen entsprechend den Bauabschnitten.
Menge: 1315,000 m

**01.460 Rinnensteine 16/24/14 bzw. 16/16/14, 3-reihig, liefern u. setzen**
Pflasterrinne bzw. Pflasterstreifen aus Betonpflastersteinen
DIN 18501, 16/24/14 cm, in Kurven 16/16/14 cm, liefern und auf Unterbeton setzen.
Einschließlich Anpassungen an Strassenabläufe, vorhandenen Rinnenanlagen oder dergleichen.
Fugen mit flüssigen Einschlämmmörtel vollständig verfüllen und mit scharfem Pflastersand abfegen.
Breite der Rinne bzw. des Pflasterstreifens: 3 Reihen.
Farbe: grau.
Lage: neben Bordsteinen als 3-Stein-Rinne mit einseitiger Schalung bzw. als Abtrennung verschiedener Oberflächenmaterialien mit zweiseitiger Schalung.
Unterbeton aus C 20/25, 20 cm dick.
Erd- und Hinterfüllungsarbeiten in diese Position einrechnen.
Der Mehraufwand für das Setzen in Radien, für das Setzen neben dem vorhandenen Fahrbahnrand, für das Schneiden einzelner Steine sowie für die Einbindung in die Verzahnung vorhandener Rinnen wird nicht gesondert vergütet und ist in diese Position mit einzukalkulieren.

Einbau in kleinen Teillängen punktueller Rinnensanierungen.
Menge: 20,000 m

**01.470 Vorhandene Einfassungsplatte aus Beton 50 x 50 x 12 cm ausbauen und neu setzen**
Vorhandene Einfassungsplatte aus Beton 50 x 50 x 12 cm auf Beton verlegt ausbauen.
Die noch brauchbaren Platten säubern und zur Wiederverwendung zwischenlagern.

Die vorh. Einfassungsplatten nach DIN EN 1340
(welche in dieser Maßnahme ausgebaut wurden) entsprechend der neuen Höhenlagen auf einem Beton-Fundament der Güteklasse C 20/25,
Dicke 20 cm, fachgerecht einbauen.
Platten lagern innerhalb der Baustelle.
Abgerechnet wird nach verlegter Länge ohne Abzug der Fugen.
Fugen mit flüssigen Einschlämmmörtel vollständig verfüllen und mit scharfem Pflastersand abfegen.
Erd- und Hinterfüllungsarbeiten in diese Position einrechnen.
Format der Einfassungsplatte 50 x 50 x 12 cm.
In mehreren Teillängen mit einseitiger Schalung.

Nicht wiederverwendbare Platten und das Bettungsmaterial abfahren sowie der stofflichen Verwertung zuführen beziehungsweise ordnungsgemäß entsorgen.

In mehreren kleinen Teillängen oder als einzelne Platten neben vorhandenen sowie neben neu zu setzenden Entwässerungsrinnen.
Menge: 80,000 m

**01.480 Vorh. Hochbord- u. Rundbordsteine ausbauen H 15/25 u. R15/25, als Zulage**
ZULAGEPOSITION
Vorhandene Hochbordsteine und Rundbordsteine
auf Beton verlegt ausbauen.
Alle Bordsteine und das Bettungsmaterial abfahren sowie der stofflichen Verwertung zuführen beziehungsweise ordnungsgemäß entsorgen.
Größe H 15 x 25 (15 x 25 x 100 cm)
  R 15 x 22 (15 x 22 x 100 cm).
In mehreren Teillängen

Zulageposition zur Position
"Boden lösen, Bodenkl. 3-5, T bis 0,70 m"
Menge: 710,000 m

**01.490 Hoch- und Rundbordsteine liefern + setzen, H 15 x 25, R 15 x 22**
Hoch- und Rundbordsteine nach DIN 483, DIN EN 1340 und TL Pflaster-StB liefern und auf ein Beton-Fundament der Güteklasse C 20/25,
Dicke 20 cm fachgerecht einbauen.
Die Höhe der einzuschalenden
Rückenstütze beträgt 2/3 des Bordsteines.
Die Oberkante der Rückenstütze ist leicht
anzuschrägen.
Breite der Rückenstütze 15 cm.
Abgerechnet wird nach verlegter Länge ohne
Abzug der Fugen.
Bis zu einem Radius von R ≤ 12m sind
Kurvensteine zu verwenden.
Das Setzen von Bordsteinen in Kurven bis zu einem Radius von R ≤ 12m erfolgt über gesonderte Positionen.
Der Mehraufwand für das Setzen von größeren Radien (R > 12 m) wird nicht gesondert vergütet und ist in diese Position mit einzukalkulieren.
Einfahrtsteine, Absenker sowie Überfahrt-Mittelsteine werden nicht gesondert vergütet.
Erd- und Hinterfüllungsarbeiten sind in diese Position
einzurechnen.
Format:
Hochbord 15/12 x 25 x 100cm; 15/12 x 25 x 50cm,
Rundbord 15/12 x 22 x 100cm; 15/12 x 22 x 50cm,
Radius der Kante r = 2 cm.
Farbe: grau.
DIN 18 318 und ZTV Pflaster-StB sind zu beachten.

In mehreren Teillängen oder in punktuellen Reparaturstellen neben vorhandenen sowie neben neu zu setzenden Entwässerungsrinnen.
Menge: 765,000 m

**01.500 Hoch- und Rundbord-Kurvenstein liefern und setzen, H 15 x 25, R 15 x 22, bis R = 12m, als Zulage**
ZULAGEPOSITION
Hoch- und Rundbord-Kurvenstein: H 15/12 x 25 x 100cm;
H 15/12 x 25 x 50cm, R 15/12 x 22 x 100cm; R 15/12 x 22 x 50cm, Radius der Kante r = 2 cm.
verschiedene Radien für Kurven R ≤ 12 m
liefern und setzen.

Einbau der Bordsteine wie in der Position "Hoch- und Rundbordsteine liefern + setzen, H 15 x 25, R 15 x 22".

Zulageposition zur Position
"Hoch- und Rundbordsteine liefern + setzen, H 15 x 25, R 15 x 22"
Menge: 40,000 m

**01.510 Hoch- und Rundbordsteine trennen, quer, H 15 x 25 u. R 15 x 22**
Hoch- und Rundbordsteine auf Passmaß trennen.
Den Schutt abfahren sowie der stofflichen Verwertung zuführen beziehungsweise ordnungsgemäß entsorgen.
Trennung quer zum Bordstein.
Bordsteine aus Beton, H 15 x 25 und R 15 x 22.
Menge: 35,000 Stk

**01.520 Hoch- und Rundbordsteine trennen, Gehrung, H 15 x 25 u. R 15 x 22**
Hoch- und Rundbordsteine auf Passmaß trennen.
Den Schutt abfahren sowie der stofflichen Verwertung zuführen beziehungsweise ordnungsgemäß entsorgen.
Trennung auf Gehrung.
Bordsteine aus Beton, H 15 x 25 und R 15 x 22.
Menge: 10,000 Stk

**01.530 Vorh. Tiefbordsteine T8 ausbauen, als Zulage**
ZULAGEPOSITION
Vorhandene Tiefbordsteine auf Beton verlegt
ausbauen.
Alle Bordsteine und das Bettungsmaterial abfahren sowie der stofflichen Verwertung zuführen beziehungsweise ordnungsgemäß entsorgen.
Größe T 8 x 20 (8 x 20 x 100 cm).
In mehreren Teillängen.

Zulageposition zur Position
"Boden lösen, Bodenkl. 3-5, T bis 0,70 m"
Menge: 600,000 m

**01.540 Bordsteine setzen, T 8 x 20**
Tiefbordsteine nach DIN 483, DIN EN 1340 und TL Pflaster-StB liefern und auf ein Beton-Fundament der Güteklasse C 20/25,
Dicke 20 cm, fachgerecht einbauen.
Die Höhe der einzuschalenden Rückenstütze beträgt 2/3 des Bordsteines.
Breite der Rückenstütze 15 cm.
Die Oberkante der Rückenstütze ist leicht anzuschrägen. Abgerechnet wird nach verlegter Länge ohne Abzug der Fugen.
Bis zu einem Radius von R ≤ 8 m sind Kurvensteine zu verwenden.
Darüber hinaus sind gegebenenfalls halbe Steine zu verwenden.
Das Setzen von Bordsteinen in Kurven wird nicht gesondert vergütet und ist in diese Position mit einzukalkulieren.
Kurvensteine werden nicht gesondert vergütet.
Erd- und Hinterfüllarbeiten sind in diese Position einzurechnen.
Format: Tiefbord mit Fase: 8/20/50 cm, 8/20/100 cm,
Farbe: grau.
DIN 18 318 und ZTV Pflaster-StB sind zu beachten.
Menge: 640,000 m

**01.550 Bordsteine setzen, T 8 x 30**
Bordsteine setzen, T 8 x 30 cm
sonst wie in der Vorposition beschrieben.
Menge: 10,000 m

**01.560 Bordsteine trennen, T 8 x 30 oder 8 x 20**
Bordsteine auf Paßmaß trennen.
Den Schutt abfahren sowie der stofflichen Verwertung zuführen beziehungsweise ordnungsgemäß entsorgen.
Trennung quer zum Bordstein oder auf Gehrung.
Bordsteine aus Beton, T 8 x 30 oder 8 x 20 cm.
Menge: 25,000 Stk

**01.570 Schürfgruben herstellen u. wiederverfüllen, Tiefe mehr als 0,80 bis 1,00 m**
Schürfgruben (Querschläge-Suchschachtungen)
in kurzen Teilabschnitten vorsichtig von Hand
in der erforderlichen Breite herstellen und
wiederverfüllen.
Mit Hilfe dieser Schürfgruben vorhandene Versorgungsleitungen örtlich feststellen.
Aufbruch und Wiederherstellung befestigter
Oberflächen werden extra vergütet.
Vorgefundene Versorgungsleitungen einmessen,
Aufmaße der Bauleitung sofort aushändigen.
Vergütet werden nur Schürfgruben, welche vor
dem Beginn der Erdarbeiten durchgeführt werden.
Tiefe der Schürfgruben mehr als 0,80 m bis zu 1,00 m.
Menge: 25,000 m

**01.580 Schürfungen herstellen, Tiefe mehr als 1,01 bis 1,50 m**
Schürfungen wie vor beschrieben herstellen.
Tiefe der Schürfgruben mehr als 1,01 m bis zu
1,50 m.
Menge: 25,000 m

**01.590 Erschwernis hochliegende Kabeltrassen**
Erschwernis für hochliegende Kabeltrassen, die im Zuge der Ausschachtung teilweise freigelegt werden. Die Ausschachtung und Planumsgestaltung muss dabei durch entsprechende vorsichtige Handschachtung unterstützt werden.
Diese Handschachtung wird nicht gesondert vergütet und ist in diese Position einzukalkulieren.
Kabelpakete innerhalb einer Breite von 1,0 m
werden als "1 Stück" abgerechnet.

Erschwernis im Zuge der Straßensanierungsarbeiten.
Menge: 1150,000 m

**01.600 Erschwernis kreuzende Druckleitungen**
Erschwernis für Suchen, Freilegen, Sichern und Unterfahren von vorhandenen Druckrohrleitungen der Gas-
und Wasserversorgung welche im Zuge der Erdarbeiten in der neuen Rohrleitungstrasse vorgefunden werden.
Handschachtung an Versorgungsleitungen wird nicht gesondert vergütet und ist in diese Position einzukalkulieren.
Aufmaße der Bauaufsicht sofort zur Anerkennung vorlegen.
Kreuzung der Leitungen unter einem Winkel von
45° bis 90°.
Rohrleitungen innerhalb einer Breite von 1,00 m
werden als "1 Stück" abgerechnet.

Erschwernis im Zuge der Senkenanschlussarbeiten.
Menge: 30,000 Stk

**01.610 Erschwernis kreuzende Entwässerungsleitungen**
Erschwernis für Suchen, Freilegen, Sichern und Unterfahren von vorhandenen Entwässerungsleitungen,
welche im Zuge der Erdarbeiten in der neuen Rohrleitungstrasse vorgefunden werden.
Handschachtung an Versorgungsleitungen wird nicht gesondert vergütet und ist in diese Position einzukalkulieren.
Aufmaße der Bauaufsicht sofort zur Anerkennung vorlegen.
Kreuzung der Leitungen unter einem Winkel von 45° bis 90°.
Rohrleitungen innerhalb einer Breite von 1,00 m
werden als "1 Stück" abgerechnet.

Erschwernis im Zuge der Senkenanschlussarbeiten.
Menge: 15,000 Stk

**01.620 Erschwernis kreuzende Kabel**
Erschwernis für Suchen, Freilegen, Sichern und Unterfahren von Kabeln oder gleichartigen Versorgungsleitungen, einschließlich Abdecksteine, Schutzrohre, Halbschalen und dergleichen, welche im Zuge der Erdarbeiten in der neuen Rohrleitungstrasse vorgefunden werden.
Handschachtung an Versorgungsleitungen wird nicht gesondert vergütet und ist in diese Position einzukalkulieren
Aufmaße der Bauaufsicht sofort zur Anerkennung vorlegen. Kreuzung der Leitungen unter einem Winkel von 45° bis 90°.
Kabelpakete innerhalb einer Breite von 1 m werden als "1 Stück" abgerechnet.

Erschwernis im Zuge der Senkenanschlussarbeiten.
Menge: 110,000 Stk

**01.630 Erschwernis längsverlegte Druckleitung**
Erschwernis für Suchen, Freilegen, Sichern und Unterfahren von Druckleitungen. Aufmaße der Bauaufsicht
sofort zur Anerkennung vorlegen.
Handschachtung an Versorgungsleitungen wird nicht gesondert vergütet und ist in diese Position einzukalkulieren. Lage der vorgefundenen Leitungen parallel zur Baugrube oder in einem schleifenden Schnitt von 0° bis 45°.
Rohrleitungen innerhalb einer Breite von 0,5 m
werden als "1 Stück" abgerechnet.

Erschwernis im Zuge der Senkenanschlussarbeiten.
Menge: 55,000 m

**01.640 Erschwernis längsverlegte Entwässerungsleitungen**
Erschwernis für Suchen, Freilegen, Sichern und Unterfahren von Entwässerungsleitungen aller Art. Aufmaße der Bauaufsicht sofort zur Anerkennung vorlegen. Handschachtung an Versorgungsleitungen wird nicht gesondert vergütet und ist in diese Position einzukalkulieren. Lage der vorgefundenen Leitungen parallel zur Baugrube oder in einem schleifenden Schnitt von 0° bis 45°.

Erschwernis im Zuge der Senkenanschlussarbeiten.
Menge: 45,000 m

**01.650 Erschwernis längsverlegte Kabel**
Erschwernis für Suchen, Freilegen, Sichern und Unterfahren von Kabeln oder gleichartigen Versorgungsleitungen, einschließlich Abdecksteine, Schutzrohre, Halbschalen und dergleichen.
Handschachtung an Versorgungsleitungen wird nicht gesondert vergütet und ist in diese Position einzukalkulieren. Lage der vorgefundenen und gesicherten Leitungen einmessen und das Aufmaß der Bauaufsicht sofort zur Anerkennung vorlegen.
Kreuzung der Leitungen im schleifenden
Schnitt, unter einem Winkel von 0° bis 45°.
Kabelpakete innerhalb einer Breite von 0,5 m werden als "1 Stück" abgerechnet.

Erschwernis im Zuge der Senkenanschlussarbeiten.
Menge: 60,000 m

**01.660 Vorh. Straßeneinläufe regulieren in vorh. 3-Stein-Rinnen**
Vorhandene Straßeneinläufe verschiedener Arten ausbauen, aufnehmen, entsprechend der neuen Höhenlage regulieren und an die bestehenden Senkenleitungen wieder anschließen sowie in die jeweilige Befestigungsart normgerecht einarbeiten.
Zusätzliche Stemm-, Schneide- oder Angleicharbeiten sowie Lieferung der benötigten Materialien zum Wiederanschluss einrechnen.
Lage im Bereich von vorhandenen 3-Stein-Rinnen.
Höhenänderung bis 10 cm.
Die erforderlichen Erdarbeiten sind einzurechnen.
Menge: 5,000 Stk

**01.670 Vorh. Straßeneinläufe regulieren in gepl. 2-Stein-Rinnen**
Vorhandene Straßeneinläufe verschiedener Arten ausbauen, aufnehmen, entsprechend der neuen Höhenlage regulieren und an die bestehenden Senkenleitungen wieder anschließen sowie in die jeweilige Befestigungsart normgerecht einarbeiten.
Zusätzliche Stemm-, Schneide- oder Angleicharbeiten sowie Lieferung der benötigten Materialien zum Wiederanschluss einrechnen.
Lage im Bereich von geplanten 2-Stein-Rinnen.
Höhenänderung bis 10 cm.
Die erforderlichen Erdarbeiten sind einzurechnen.
Menge: 10,000 Stk

**01.680 Nassschlammsenke, 16 mm, 500x500mm, Pultform, D400**
Straßenabläufe für Nassschlamm ohne Geruchsverschluss mit Aufsatz liefern, einbauen und an die Senkenleitung passend anschließen.
Alle Erd-, Hinterfüllungs- und Verdichtungsarbeiten
sowie die Abfuhr der verdrängten Bodenmassen
einrechnen.
Einzelteile der Straßenabläufe:
Boden DIN 4052 - 2a aus Beton für DN 150 PP-Rohre,
Zwischenteil DIN 4052 - 6a aus Beton,
Muffenteil DIN 4052 - 3a aus Beton,
Schaft DIN 4052 - Teil 5b
Auflagerring DIN 4052 - Teil 10 a
Gußeisen-Aufsatz Klasse D 400
DIN 19583-1 500 x  500 mm, Pultform,
16 mm-Schlitzweite, Kunststoffeinlage,
dazu passend verzinkter Stahleimer.
Einschließlich Lieferung aller Einbauteile.

Vor dem Einbauen der Aufsätze ist durch den AN abzustimmen, ob der jeweilige Straßenablauf durch Radfahrverkehr o.ä. überfahrbar sein muss.
Dementsprechend ist die Schlitzweite des Aufsatzes (16mm oder 32mm) zu wählen!
Menge: 16,000 Stk

**01.690 Nassschlammsenke, 32 mm, 500x500mm, Pultform, D400**
Straßenabläufe für Nassschlamm ohne Geruchsverschluss mit Aufsatz liefern, einbauen und an die Senkenleitung passend anschließen.
Alle Erd-, Hinterfüllungs- und Verdichtungsarbeiten
sowie die Abfuhr der verdrängten Bodenmassen
einrechnen.
Einzelteile der Straßenabläufe:
Boden DIN 4052 - 2a aus Beton für DN 150 PP-Rohre,
Zwischenteil DIN 4052 - 6a aus Beton,
Muffenteil DIN 4052 - 3a aus Beton,
Schaft DIN 4052 - Teil 5b
Auflagerring DIN 4052 - Teil 10 a
Gußeisen-Aufsatz Klasse D 400
DIN 19583-1 500 x  500 mm, Pultform,
32 mm-Schlitzweite, Kunststoffeinlage,
dazu passend verzinkter Stahleimer.
Einschließlich Lieferung aller Einbauteile.

Vor dem Einbauen der Aufsätze ist durch den AN abzustimmen, ob der jeweilige Straßenablauf durch Radfahrverkehr o.ä. überfahrbar sein muss.
Dementsprechend ist die Schlitzweite des Aufsatzes (16mm oder 32mm) zu wählen!
Menge: 17,000 Stk

**01.700 vorh. Senkenanschlussleitungen freilegen**
Vorhandene Senkenanschlussleitung im Bereich des vorhandenen Senkentopfes freilegen, überzählige Rohrleitung DN150 aufnehmen und für den Anschluss des bestehenden Senkentopfes an die neue Anschlussleitung vorbereiten.
Überzählige Rohrleitung abfahren sowie der stofflichen Verwertung zuführen beziehungsweise ordnungsgemäß entsorgen.

Die Tiefenlage der Senkenanschlussleitungen am Senkentopf beträgt 1,00 bis 1,50 m.

Sämtliche Erdarbeiten einschließlich dem erforderlichen Verbau sind in diese Position einzurechnen und werden nicht gesondert vergütet.
Menge: 41,000 Stk

**01.710 Vorh. Straßeneinläufe ausbauen**
Vorhandene Straßeneinläufe verschiedener Arten
komplett ausbauen.
Die noch brauchbaren Einzelteile (besonders
Geschränke) säubern und zum Bauhof des AG
transportieren.
Unbrauchbare Einzelteile abfahren sowie der stofflichen Verwertung zuführen beziehungsweise ordnungsgemäß entsorgen.
Die erforderlichen Erdarbeiten sind einzurechnen.
Menge: 26,000 Stk

**01.720 Senkenanschlussleitungen abtrennen und verschließen**
Nicht mehr verwendete Senkenanschlussleitungen vom Hauptkanal abtrennen und wasserdicht verschließen.
Die Tiefenlage der Senkenanschlussleitungen am Senkentopf beträgt circa 1,00 bis 1,50 m und am Hauptkanal circa 0,90 bis 1,90 m.
Die Erdarbeiten einschließlich Verbau sind in die Position einzurechnen und werden nicht gesondert vergütet.
Menge: 1,000 Stk

**01.730 Vorh. unbrauchbare Kanalleitung abbrechen, T = 1,00 - 2,00m**
Vorhandene unbrauchbare Kanalleitungen restlos abbrechen, Bauschutt abfahren sowie der stofflichen Verwertung zuführen beziehungsweise ordnungsgemäß entsorgen.

Sämtliche Erdarbeiten sowie der erforderliche Grabenverbau werden nicht extra vergütet und müssen in diese Position eingerechnet werden.

Es handelt sich um vorhandene Senkenanschlüsse DN 150 verschiedener Materialien, die sich während der Bauarbeiten in Betrieb befinden
Rohrsohlentiefen von mehr als 1,00 m bis 2,00 m.
Menge: 100,000 m

**01.740 Kanalgraben ausheben + verfüllen, BK 3 - 5, T = 1,01-2,00 m**
Kanalgraben für die Herstellung von Anschlußleitungen in der erforderlichen Breite entsprechend DIN 4124 profilgerecht ausheben und verfüllen.
Baugrubensohlen nach DIN EN 1610 und den statischen Erfordernissen vorbereiten, profilieren und verdichten.
Abrechnungstiefe: Von Gelände- bzw. Strassenoberkante bis zur Wasserlaufsohle.
Verdrängte und nicht wieder einzubauende Aushubmassen abfahren sowie der stofflichen Verwertung zuführen beziehungsweise ordnungsgemäß entsorgen.
Die Lieferung von Ersatzboden wird extra vergütet.
Aushubmassen können nur teilweise seitlich gelagert werden; sie sind weitestgehend längszutransportieren und zwischenzulagern.
Baugrubenwände nach DIN 4124 verbauen.
Grabenverbau wird nicht extra vergütet und muß in diese Position eingerechnet werden.
Boden der Bodenklassen 3 bis 5, DIN 18300.
Kanalgraben für Haus- und Senkenanschlüsse DN 150 (DA 160mm).
Rohrsohlentiefe von mehr als 1,01 m bis 2,00 m.
Menge: 150,000 m

**01.750 Kopfloch für Anschluss der Senkenleitung am Hauptkanal, als Zulage**
ZULAGEPOSITION
Kopfloch (für das Suchen, das allseitige Freilegen und den Anschluss der geplanten Senkenanschlussleitung DN 150 an den Regenwasser-Hauptkanal) fachgerecht herstellen und die Baugruben nach Durchführung der Leitungsarbeiten ordnungsgemäß, lagenweise verfüllen und verdichten.

Verdrängte und nicht wieder einbaufähige Aushubmassen
abfahren sowie der stofflichen Verwertung zuführen beziehungsweise ordnungsgemäß entsorgen.
Lieferung von Ersatzboden wird extra vergütet. Aushubmassen können nur teilweise seitlich gelagert werden; sie sind weitestgehend längszutransportieren und zwischenzulagern.
Baugrubenwände nach DIN 4124 verbauen.
Grabenverbau wird nicht extra vergütet und muss in diese Position eingerechnet werden.

Baugrubenabmessungen:
in erforderlicher Größe,

Rohrsohlentiefen des vorhandenen Regenwasserkanals von mehr als 0,51 m bis 1,50 m.

Hauptleitungen: DN 700 SB bis DN 900 SB
Senkenanschlussleitung: DN 150

Boden der Bodenklassen 3 bis 5, DIN 18300.

Kopfloch für die Einbindung der geplanten Senkenanschlussleitung.

Zulageposition zur Position
"Kanalgraben ausheben + verfüllen, BK 3 - 5, T = 0,51-1,50 m"
Menge: 27,000 Stk

**01.760 Sattelstück DN/OD 160/90°, DN 400 B bis DN 1200 SB**
Sattelstück DN/OD 160/90° liefern und einbauen, mit gelenkiger Steckmuffe (Kugelgelenk), abwinkelbar von 0-13°, zum nachträglichem Anschluss von Rohren.
Einbau in Beton- und Stahlbetonrohre nach DIN EN 1916 und
DIN V 1201.
Rohrdurchmesser DN 400 B bis 1200 SB.
Im Einheitspreis ist der fachgerechte Anschluss mittels Kernbohrgerät (Bohrung: 200 mm) am Hauptkanal einzurechnen.
Die Verarbeitungsvorschriften des Herstellers sind zu beachten.
Die erforderlichen Erdarbeiten (Kopfloch), einschließlich Verbau, für das Freilegen, die Anschlussarbeiten und die abschließende Verfüllung sind in diese Position einzurechnen und werden nicht gesondert vergütet.
Anschluß im Scheitelbereich.
Rohrsohlentiefen des vorhandenen Regenwasserkanals von mehr als 0,90 m bis 1,90 m.
Menge: 7,000 Stk

**01.770 Formstücke als Zulage, Bogen, DN 160**
ZULAGEPOSITION
Formstück zur Rohrleitung aus Polypropylen (PP-MD) gemäß DIN EN 14758-1 fachgerecht einbauen.
Material: REHAU AWADUKT PP SN 10 RAUSISTO
oder ein gleichwertiges Fabrikat
mit Steckmuffe und festeingelegtem Sicherheitsdichtsystem,
Ringsteifigkeit mind. 10 kN/m² (SN10),
ohne Zusatz von Füllstoffen,
Werkstoff: RAU-PP, ungefüllt
Farbe: blau
AWADUKT PP SN 10 BOGEN
DN 160.

Zulageposition zur Position
"Abwasserkanalrohre PP einbauen, DN 160, blau"
Menge: 115,000 Stk

**01.780 Abwasserkanalrohre PP einbauen, DN 160, blau**
Hochlast-Vollwand-RW-Kanalrohre aus Polypropylen (PP-MD) SN10 in vorh. Gräben einbauen.

Hochlast-Vollwand-Kanalrohr für Regenwasserleitungen
liefern und nach DIN EN 1610 verlegen, einschl. Bettung und Umhüllung.
Rohre nach DIN EN 1852 mit Steckmuffe und
formschlüssig fixierten Dichtungen aus EPDM, Dichtheit
bis mind. 2,5 bar nachgewiesen.

Ringsteifigkeit mind. 10 kN/m², hochabriebfest, ohne
Zusatz von Füllstoffen.

Farbe: blau
durchgehend eingefärbt.

Untere Bettungsschicht nach DIN EN 1610 Typ 1, 100 mm,
Auflagerwinkel 90 Grad, Abdeckung 150 mm,
Verfüllmaterial für Bettungsschichten, Seitenverfüllung
und Abdeckung nach DIN EN 1610 oder gemäß
Herstellerangabe,
Proctordichte: min. 95 %.

Rohrleitung z.B. Fabrikat REHAU AWADUKT PP SN10
oder ein gleichwertiges Produkt.

Rohrdurchmesser DN 160 PP.
Rohrlängen von höchstens 2,00 m.

An Schächten und Bauwerken Schachtfutter einbauen.
Einbau des Schachtfutters wird nicht gesondert vergütet und ist in diese Position mit einzukalkulieren.

Die Lieferung und der Einbau des Bettungsmaterials
der Rohrleitung, unter- und oberhalb, gemäß
Herstellerangaben ist in diese Position ebenso mit
einzukalkulieren wie die zusätzlichen Erdarbeiten unterhalb der Rohrleitung.
Den verdrängten Bodenaushub abfahren sowie der stofflichen Verwertung zuführen beziehungsweise ordnungsgemäß entsorgen.
Menge: 150,000 m

**01.790 Überschiebmuffen aus PP einbauen, DN/OD 160, als Zulage**
ZULAGEPOSITION
Überschiebmuffen aus Polypropylen (PP-MD) gemäß DIN EN 14758-1 fachgerecht einbauen.
Material: REHAU AWADUKT PP SN 10 RAUSISTO
oder ein gleichwertiges Fabrikat
Mit Steckmuffe und festeingelegtem Sicherheitsdichtsystem.
Ringsteifigkeit mind. 10 kN/m² (SN10),
ohne Zusatz von Füllstoffen,
Farbe: blau.
Werkstoff: PP SN 10.
Als Zulage zur Rohrleitung.
DN/OD 160.

Zulageposition zur Position
"Abwasserkanalrohre PP einbauen, DN 160, blau"
Menge: 96,000 Stk

**01.800 Übergangsrohr aus PP einbauen, KGR 160/150, als Zulage**
ZULAGEPOSITION
Übergangsrohr aus Polypropylen (PP-MD) gemäß DIN EN 14758-1 fachgerecht einbauen.
KGR - DN 160/150.
Farbe: blau.
Werkstoff: PP SN 10
Als Übergang der neuen Anschlussleitung auf bestehende Leitungen verschiedener Rohrmaterialien.
Als Zulage zur Rohrleitung.

Zulageposition zur Position
"Abwasserkanalrohre PP einbauen, DN 160, blau"
Menge: 48,000 Stk

**01.810 Aufmaßzeichnungen, Fotos herstellen**
Aufmaß- und Abrechnungszeichnungen sowie digitale Fotos (in einem handelsüblichem Format) der Anschlussstelle für Senken-Anschlußleitungen bei noch offener Baugrube herstellen und der Bauleitung aushändigen.
Folgende Einzelheiten aufmessen und eintragen:
Objekt- und Straßenbezeichnung.
Lage und Tiefenlage des Anschlußstutzens am Hauptkanal;
Lage und Tiefenlage des angeschlossenen Entwässerungsgegenstandes;
Lage eventueller Abwinkelungen, Knicke, Gefällewechsel o.ä.
Aufmaß der Senkenanschlüsse nach vermessungs- technischen Grundsätzen so durchführen, daß die aufgeführten Bedingungen eindeutig bestimmt und die Rohrleitungen jederzeit wieder auffindbar sind.
Musterbeispiele ggf. bei der Bauleitung anfordern. Aufmaß- und Abrechnungszeichnungen und Fotos sind
in 3-facher Ausfertigung vorlegen.
Die verschiedenen Tiefenlagen der Anschlußleitung auf das Höhenfestpunktnetz einnivellieren.
Folge der Einzelrohre, Form- und Paßstücke skizzenhaft darstellen. Die Aufmaßzeichnungen sind gemeinsam mit der örtlichen Bauleitung zu erstellen.
Aufmaß und Abrechnung erfolgt listenförmig.

Es handelt sich um Senkenanschlüsse.
Menge: 68,000 Stk

**01.820 Überfahrtschutz über vorhandener Thyssen-Gasleitung, als Zulage.**
ZULAGEPOSITION
Überfahrtschutz über vorhandener Thyssen-Gasleitung in geeigneter Weise herstellen und für den erforderlichen Zeitraum betreiben.

Nach Abschluss der Arbeiten sind diese Maßnahmen wieder vollständig zurückzubauen.

Einschließlich aller erforderlichen Erdarbeiten und Beilieferung der notwendigen Materialien.

Ausführung in mehreren Teilabschnitten.
Menge: 90,000 m

**01.830 Überfahrtschutz über vorhandener Entwässerungsleitungen, als Zulage.**
ZULAGEPOSITION
Überfahrtschutz über vorhandene Entwässerungsleitungen in geeigneter Weise herstellen und für den erforderlichen Zeitraum betreiben.

Nach Abschluss der Arbeiten sind diese Maßnahmen wieder vollständig zurückzubauen.

Einschließlich aller erforderlichen Erdarbeiten und Beilieferung der notwendigen Materialien.

Ausführung in mehreren Teilabschnitten.
Menge: 285,000 m

**01.840 Boden lösen, Bodenkl. 3-5, T bis 0,70 m**
Boden aus Abtragstrecken profilgerecht lösen
und planeben abtragen.
Bodenklasse 3 bis 5 DIN 18300, leicht bis
schwer lösbare Bodenarten.
Abgerechnet wird nach Abtragsprofilen, bei Ab-
schachtungstiefen bis 0,70 m.
Boden abfahren sowie der stofflichen Verwertung zuführen beziehungsweise ordnungsgemäß entsorgen.
Menge: 3700,000 m3

**01.850 Lösen und entsorgen belasteter Böden, > Z 2, Deponieklasse gem. TR LAGA-Boden, als Zulage**
ZULAGEPOSITION
für die ordnungsgemäße Entsorgung von belasteten Boden der Zuordnungsklasse > Z 2 gemäß TR LAGA-Boden.

Der belastete Boden ist aus den Abtragstrecken profilgerecht zu lösen und planeben abzutragen.
Bodenklasse 3 bis 5 DIN 18300, leicht bis
schwer lösbare Bodenarten.

Der belastete Boden ist abzufahren sowie der ordnungsgemäßen Entsorgung für die Deponieklasse gemäß TR LAGA-Boden zuzuführen.
Siehe Geotechnischer Bericht des Geotechnischen Büros Norbert Müller, Dr. Wolfram Müller und Partner - Beratende Geologen und Ingenieure - Bockumer Platz 5a, 47800 Krefeld, vom 17.07.2015.

Entsorgungsnachweise sind beizubringen.

Es handelt sich bei dem Boden in der Regel um lehmige Auffüllungen mit mineralischen Fremdbeimengungen von Bauschutt, Ziegelbruch, Schlacke und Schwarzdeckenbruchstücken.
Siehe oben genannten Geotechnischen Bericht.

Zulageposition zur Position
"Boden lösen, Bodenkl. 3-5, T bis 0,70 m"
Menge: 400,000 t

**01.860 Lösen und entsorgen belasteter Böden, Zuordnungsklasse Z 1.1 gem. TR LAGA-Bauschutt, als Zulage**
ZULAGEPOSITION
für die ordnungsgemäße Entsorgung von belasteten Boden der Zuordnungsklasse Z 1.1 gemäß TR LAGA-Bauschutt.

Der belastete Boden ist aus den Abtragstrecken profilgerecht zu lösen und planeben abzutragen.
Bodenklasse 3 bis 5 DIN 18300, leicht bis
schwer lösbare Bodenarten.

Der belastete Boden ist abzufahren sowie der ordnungsgemäßen Entsorgung gemäß TR LAGA-Bauschutt zuzuführen.
Siehe Geotechnischer Bericht des Geotechnischen Büros Norbert Müller, Dr. Wolfram Müller und Partner - Beratende Geologen und Ingenieure - Bockumer Platz 5a, 47800 Krefeld, vom 17.07.2015.

Entsorgungsnachweise sind beizubringen.

Es handelt sich bei dem Boden in der Regel um die Tragschicht (Hochofenschlacke) der vorh. Straße.
Siehe oben genannten Geotechnischen Bericht.

Zulageposition zur Position
"Boden lösen, Bodenkl. 3-5, T bis 0,70 m"
Menge: 1000,000 t

**01.870 Nichtbindigen Füllboden, Bodenklasse 3**
Nichtbindigen Füllboden, leichter Boden der Bodenklasse 3 nach DIN 18300 bzw. Sand oder Mittelkies bis 30 mm Korngröße (nach Angabe liefern) liefern, einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der Straßenbaumaßnahme einschl. der punktuellen Sanierungen.
Menge: 760,000 t

**01.880 Planumsfläche herstellen, +- 2 cm, oberhalb Schottertragschicht.**
Planumsflächen für den weiteren Aufbau längs und quer profilieren und verdichten der freigelegten und nachprofilierten Schottertragschicht.
Planum oberhalb der Schottertragschicht.
Max. Abweichung von der Sollhöhe +- 2 cm.
Menge: 2900,000 m2

**01.890 Nachverdichtung vorh. Untergrund, flächige Bereiche**
Unzureichend verdichteten Boden in Schadstellen im Bereich vorhandener Leitungstrassen flächig nachverdichten.
Bodenklasse 3 bis 5 DIN 18300, leicht bis
schwer lösbare Bodenarten.

Die Nachverdichtung hat nach dem getätigten Bodenaushub für den geplanten Straßenaufbau zu erfolgen.

Das Verdichtungsgerät ist entsprechend den allgemein anerkannten Regeln der Technik und in Anpassung an die örtlichen Verhältnisse sowie an die sich im betreffenden Nachverdichtungsbereich befindlichen Leitungen zu wählen.

Die Abrechnung erfolgt über Einzelaufmaße der jeweiligen verdichteten Bereiche, die der örtlichen Bauleitung umgehend zur Anerkennung vorzulegen sind.

Etwaig erforderliche Lieferung von Ersatzboden wird extra vergütet.
Menge: 180,000 m2

**01.900 Nachverdichtung vorh. Untergrund, punktuelle Bereiche**
Unzureichend verdichteten Boden in Schadstellen punktuell nachverdichten.
Bodenklasse 3 bis 5 DIN 18300, leicht bis
schwer lösbare Bodenarten.
Boden der Schadstelle punktuell lösen, planeben abtragen und seitlich zwischenlagern.
Anschließend ist der Boden wieder lagenmäßig einzubauen und zu verdichten.
Die maximale Schichtstärke der jeweiligen Lage ist in Anpassung an das eingesetzte Verdichtungsgerät entsprechend den allgemein anerkannten Regeln der Technik zu wählen.

Die Abrechnung erfolgt über Einzelaufmaße der jeweiligen verdichteten Bereiche, die der örtlichen Bauleitung umgehend zur Anerkennung vorzulegen sind.

Bei Abschachtungstiefen bis 1,50 m.

Verdrängte und nicht wieder einzubauende Aushubmassen abfahren sowie der stofflichen Verwertung zuführen beziehungsweise ordnungsgemäß entsorgen.
Lieferung von Ersatzboden wird extra vergütet.
Aushubmassen können größtenteils seitlich gelagert werden.
Menge: 50,000 m3

**01.910 Schotter zur prov. Profilierung, KG 0/32, Kalkstein, einschl. Wiederaufnahme**
Provisorische Schottertragschicht, gemäß ZTV SoB-StB sowie TL SoB-StB, zur Profilierung herstellen.

Für die Herstellung provisorischer Übergänge / Überfahrten und Anrampungen im Zuge der Bauarbeiten.

Diese sind dem Bauablauf entsprechend wieder zu beseitigen.
Das überschüssige Material ist abzufahren sowie der stofflichen Verwertung zuzuführen beziehungsweise ordnungsgemäß zu entsorgen.

Die Kosten für das Wiederaufnehmen und das fachgerechte Entsorgen werden nicht gesondert vergütet und sind in diese Position mit einzukalkulieren.
Mineralstoffgemisch 0/32.
Material: Kalksteinschotter.
Belastungsklasse Bk 3,2 gem. RStO 12.
Abgerechnet wird anhand von Wiegenachweisen einer amtlich geeichten Waage mit einem vereidigten Wiegemeister.
Menge: 125,000 t

**01.920 Kalksteinschotter zur Profilierung der Tragschicht, KG 0/32, d= 5-10cm**
Kalksteinschotter, gemäß ZTV SoB-StB sowie TL SoB-StB, zur Profilierung, der vorh. Tragschicht liefern und in Fahrbahnen und Nebenanlagen einbauen.
Einbaudicke 5-10 cm,
Verformungsmodul EV2 auf der Oberfläche min. 150 MN/m2.
Mineralstoffgemisch Körnung 0/32 mm.
Material: Kalksteinschotter.
Belastungsklasse Bk 3,2 gem. RStO 12.

Abgerechnet wird anhand von Wiegenachweisen einer amtlich geeichten Waage mit einem vereidigten Wiegemeister

Einbau in Schadstellen zur Profilierung und zum Angleichen bei Anschlüssen und Übergängen.
Menge: 190,000 t

**01.930 Planumsflächen, +/- 2 cm, Rohplanum**
Planumsflächen für den weiteren Aufbau längs
und quer profilieren und verdichten.
Rohplanumsflächen nach Durchführung der Erdarbeiten, im Bereich der Straße und den Nebenanlagen.
Max. Abweichung von der Sollhöhe +- 2 cm.
Menge: 3800,000 m2

**01.940 Kies-Frostschutzschicht herstellen, KG 0/45, D=0,30m**
Kies-Frostschutzschicht, gem. TL SoB-StB, nach Durchführung von Erdarbeiten im Bereich der Straße und den Nebenanlagen herstellen.
Verformungsmodul EV2 auf der Oberfläche min.
120 MN/m2.
Einbaudicke: mind.30 cm.
Körnung 0/45.
Belastungsklasse Bk 3,2 gem. RStO 12.

Erstellung der Frostschutzschicht unter Beachtung der DIN
18 315 und der ZTV SoB-StB.

Frostschutzschicht in Fahrbahnen und Nebenanlagen.
Menge: 3800,000 m2

**01.950 Schottertragschicht herstellen, d = 25 cm, KG 0/45**
Schottertragschicht, gemäß ZTV SoB-StB sowie TL SoB-StB, zur Profilierung herstellen.nach Durchführung von Erdarbeiten im Bereich der Straße und den Nebenanlagen herstellen. Einbaudicke 20 cm.
Verformungsmodul EV2 auf der Oberfläche min.
180 MN/m2.
Körnung 0/45.
Material: Kalkstein-Mineralgemisch.
Belastungsklasse Bk 3,2 gem. RStO 12.

Schottertragschicht in Gehwegflächen und Nebenanlagen.
Menge: 910,000 m2

**01.960 Schottertragschicht herstellen, d = 20 cm, KG 0/45**
Schottertragschicht, gemäß ZTV SoB-StB sowie TL SoB-StB, zur Profilierung herstellen.nach Durchführung von Erdarbeiten im Bereich der Straße und den Nebenanlagen herstellen. Einbaudicke 20 cm.
Verformungsmodul EV2 auf der Oberfläche min.
180 MN/m2.
Körnung 0/45.
Material: Kalkstein-Mineralgemisch.
Belastungsklasse Bk 3,2 gem. RStO 12.

Schottertragschicht in Fahrbahnen.
Menge: 2350,000 m2

**01.970 Schottertragschicht in schmalen Streifen herstellen, d = 20 cm, KG 0/45, als Zulage**
ZULAGEPOSITION
Schottertragschicht, gemäß ZTV SoB-StB sowie TL SoB-StB, zur Profilierung herstellen.in schmalen Streifen herstellen.
Breite ca. 30cm
Belastungsklasse Bk 3,2 gem. RStO 12.

In mehreren Teilflächen.

Einbau als Schottertragschicht in schmalen Streifen (Arbeitsraum) und Zwickel zwischen der vorhandenen, bituminösen Befestigung der bestehenden Fahrbahn sowie der neu erstellten 2-Stein-Rinne.

Sämtlicher Mehraufwand für den Einbau in den schmalen begrenzten Flächen ist in diese Position mit einzukalkulieren und wird nicht gesondert vergütet.

Zulageposition zur Position
"Schottertragschicht herstellen, d = 20 cm,  KG 0/45"
Menge: 235,000 m

**01.980 Straßen-Kappen regulieren, H = 20 cm**
Vorhandene ovale, runde bzw eckige Straßenkappen für
Hydranten und Wasser- und Gasschieber aufnehmen, entsprechend der neuen Höhenlage regulieren, und
in die jeweilige neue Befestigungsart normgerecht einarbeiten.
Zusätzliche Stemm-, Schneide- oder Angleicharbeiten sowie Lieferung der benötigten Materialien einrechnen.
Lage in Asphaltflächen sowie in Platten- und Pflasterflächen.
Höhenänderung bis 20 cm nach Aufnahme der Oberflächen
durchführen.

Mehrmaliges provisorisches Regulieren im Laufe der Baumaßnahme (zur Anpassung an den jeweiligen Ausbaustand) wird nicht gesondert vergütet.
Menge: 70,000 Stk

**01.990 Schachtabd.regulieren, H = 10 cm**
Vorhandene Kanalschachtabdeckungen aufnehmen, entsprechend der neuen Höhenlage regulieren, und normgerecht in die jeweilige Befestigungsart einarbeiten.
Zusätzliche Stemm-, Schneide- oder Angleicharbeiten sowie Lieferung der benötigten Materialien einrechnen.
Lage in Asphaltflächen sowie in Platten- und Pflasterflächen.
Höhenänderung bis 10 cm.

Mehrmaliges provisorisches Regulieren im Laufe der Baumaßnahme (zur Anpassung an den jeweiligen Ausbaustand) wird nicht gesondert vergütet.
Menge: 40,000 Stk

**01.1000 Plattendruckversuche durchführen, 180 MN/m2**
Plattendruckversuche über Leitungsgräben oder
Baugrubenverfüllungen entsprechend ZTVT-StB
komplett durchführen.
Eingeschlossen ist die Gestellung bzw. Bereitstellung aller erforderlichen Geräte.
Die Bauleitung ist von jeder beabsichtigten
Prüfung rechtzeitig zu unterrichten.
Prüfung oberhalb der Schottertragschicht;
Der Verhältniswert der Verformungsmodulen
EV2/EV1 soll nicht größer als 2,2 sein.
Der EV2-Wert muss mindestens 180 MN/m2 betragen.
Menge: 15,000 Stk

**01.1010 Plattendruckversuche durchführen, 45 MN/m2**
Plattendruckversuche über Leitungsgräben oder
Baugrubenverfüllungen entsprechend ZTVT-StB
komplett durchführen.
Eingeschlossen ist die Gestellung bzw. Bereitstellung aller erforderlichen Geräte.
Die Bauleitung ist von jeder beabsichtigten
Prüfung rechtzeitig zu unterrichten.
Prüfung unterhalb der Frostschutzschicht;
Der Verhältniswert der Verformungsmodulen
EV2/EV1 soll nicht größer als 2,2 sein.
Der EV2-Wert muss mindestens 45 MN/m2 betragen.
Menge: 5,000 Stk

**01.1020 Betonstein-Verbundpflaster herstellen, Farbe grau**
*** Grundposition ZZ 2.0
*** Bezugsbeschreibung
Pflasterdecke nach ZTV Pflaster-StB 06 und TL Pflaster-StB 06, Belastungsklasse Bk 3,2 gem. RStO 12, aus Pflastersteinen aus Beton nach DIN EN 1338
max. Differenzen K, Witterungswiderstand D, Abriebwiderstand I,
mit CE-Kennzeichnung,
mit Fase,
Verbundpflasterstein mit umlaufender Verzahnung und Ergänzungssteinen für den Randabschluss,
Maße 225 x 112,5 mm (All-Verbundstein). Höhe 100 mm,
Oberfläche mit Hartgestein-Vorsatz, 10 mm dick
Farbe grau unter Verwendung von Edelsplitten, der Farbe des Vorsatzes.
Edelsplittanteil im Vorsatz mind. 55 %.
Im Ellbogenverband,
in Gehwegen verlegen.

Um bei der Verlegung Farbunterschiede zu vermeiden, müssen die Pflastersteine wechselweise aus mehreren Paketen genommen und verlegt werden.

Die Pflasterfläche muss beim Abrütteln sauber und trocken sein.

Die Verlegehinweise des Herstellers zu den speziellen Produkten sind strikt zu beachten.

Bettung aus Brechsand-Splitt-Gemisch, Körnung 0/5, Dicke 3-5 cm,

Pflasterbettung wird separat vergütet.

Das Bettungs- und Fugenmaterial muss so beschaffen sein, dass diese dauerhaft wasserdurchlässig und gegenüber der Tragschicht ausreichend filterstabil ist.

Das Bettungs- und Fugenmaterial muss der TL-Gestein-
StB 04,TL Pflaster-StB 06 sowie der ZTV Pflaster StB 06 für die Belastungsklasse Bk 3,2 gem. RStO 12 zu entsprechen.

Fugenmaterial / Verfugung und Abrütteln

Pflasterfugen verfüllen mit Brechsand-Splitt-Gemisch.

Fugenfüllung und Abrütteln unter Beachtung der DIN
18 318, der ZTV P-StB und den Angaben des Herstellers des Fugenverfüllungsmaterials.

Nach dem Abrütteln ist das Einfegen bis zum völligen Fugenschluß zu wiederholen.

Die Lieferung und der Einbau des Fugenmaterials sind in diese Position mit einzukalkulieren.

Nachweis des Fugenmaterials ist vor Baubeginn vorzulegen.

Vor Baubeginn sind Musterflächen auszulegen.
Menge: 910,000 m2

**01.1030 Betonsteinpflaster mit allseitigen Verbundnocken herstellen, Farbe grau**
*** Wahlposition ZZ 2.1
*** wie Position 01.1020
Pflasterdecke nach ZTV Pflaster-StB 06 und TL Pflaster-StB 06, Belastungsklasse Bk 3,2 gem. RStO 12, aus Pflastersteinen aus Beton nach DIN EN 1338 max. Differenzen K, Witterungswiderstand D, Abriebwiderstand I,  mit CE-Kennzeichnung,

Rechteckpflasterstein mit farfbeständigem Naturstein im Vorsatz, mit Microfase, mit Abstandhaltern, EINSTEIN-Pflastersystem Vollverbundpflaster mit angeformten allseitigen Verbundnocken und mit D-Punkt Fugensicherung
(Fabrikat: Modula Plus, Firma Berding Beton oder ein gleichwertiges Produkt)

Rastermaß (Nennmaß) 200 x 100 mm, Höhe 80 mm,  Oberfläche mit Hartgestein-Vorsatz, mind. 10 mm dick
Farbe grau unter Verwendung von Edelsplitten, der Farbe des Vorsatzes.
Edelsplittanteil im Vorsatz mind. 55 %.
Im Ellbogenverband,
in Gehwegen verlegen.

Um bei der Verlegung Farbunterschiede zu vermeiden, müssen die Pflastersteine wechselweise aus mehreren Paketen genommen und verlegt werden.

Die Pflasterfläche muss beim Abrütteln sauber und trocken sein.

Die Verlegehinweise des Herstellers zu den speziellen Produkten sind strikt zu beachten.

Bettung aus Brechsand-Splitt-Gemisch, Körnung 0/5, Dicke 3-5 cm,

Pflasterbettung wird separat vergütet.

Das Bettungs- und Fugenmaterial muss so beschaffen sein, dass diese dauerhaft wasserdurchlässig und gegenüber der Tragschicht ausreichend filterstabil ist.

Das Bettungs- und Fugenmaterial muss der TL-Gestein-
StB 04,TL Pflaster-StB 06 sowie der ZTV Pflaster StB 06 für die Belastungsklasse Bk 3,2 gem. RStO 12 zu entsprechen.

Fugenmaterial / Verfugung und Abrütteln

Pflasterfugen verfüllen mit Brechsand-Splitt-Gemisch.

Fugenfüllung und Abrütteln unter Beachtung der DIN
18 318, der ZTV P-StB und den Angaben des Herstellers des Fugenverfüllungsmaterials.

Nach dem Abrütteln ist das Einfegen bis zum völligen Fugenschluß zu wiederholen.

Die Lieferung und der Einbau des Fugenmaterials sind in diese Position mit einzukalkulieren.

Nachweis des Fugenmaterials ist vor Baubeginn vorzulegen.

Vor Baubeginn sind Musterflächen auszulegen.
Menge: 910,000 m2

**01.1040 Betonsteinpflaster schneiden, Dicke 8-10 cm**
Durchgehende Schnitte durch das Betonsteinpflaster der Vorpositionen herstellen.
Der Schnittverlust ist einzukalkulieren.
Schnitte als Nassschnitt.
Den Schutt abfahren sowie der stofflichen Verwertung zuführen beziehungsweise ordnungsgemäß entsorgen.
Dicke des Betonsteinpflasters 8 cm bis 10 cm.
Menge: 930,000 m

**01.1050 Bettung für Betonpflaster und Platten, 3-5 cm, aus Brechsand-Splitt-Gemisch**
Bettung für Pflasterdecke mit Pflastersteinen aus Beton liefern und herstellen.
Dicke der Bettung 3 bis 5 cm im verdichteten Zustand aus gebrochenem Baustoffgemisch Körnung 0/5 mm.

Die Bettung muss so beschaffen sein, dass diese dauerhaft wasserdurchlässig und gegenüber der Tragschicht ausreichend filterstabil ist.
Das Bettungs- und Fugenmaterial muss der TL-Gestein-
StB 04, TL Pflaster-StB 06 sowie der ZTV Pflaster StB 06 für die Belastungsklasse Bk 3,2 gem. RStO 12 zu entsprechen und folgende Anforderungen erfüllen:

- Feinanteile < 0,063 mm
  Bettung <= 5 M.-%
  30-60 M.-% bei 2 mm
  Fuge >= 2 M.-% und <= 9 M.-%
  30-75 M.-% bei 2 mm
- Fließkoeffizient
  >= Ecs35
- Widerstand gegen Zertrümmerung
  <= SZ18 (<= LA20)
Erstellung der Bettung und Abrütteln unter Beachtung der DIN
18 318 und der ZTV Pflaster-StB.

Nachweis des Bettungsmaterials vor Baubeginn vorlegen.
Menge: 910,000 m2

**01.1060 Bit. Befestigung trennen, d = 8-15 cm**
Bituminöse Befestigung im Bereich von Baugruben und Anschüssen trennen.
Aufbruchgut abfahren sowie der stofflichen Verwertung zuführen beziehungsweise ordnungsgemäß entsorgen.
Deckschicht geradlinig schneiden.
Dicke der bituminösen Befestigung über 8 bis 15 cm.

Lage in Anschlussbereichen für Ver- und Entsorgungsleitungen sowie in Anschlussbereichen an bestehende Oberflächen.
Menge: 75,000 m

**01.1070 Bit. Befestigung trennen, d = 15-25 cm**
Bituminöse Befestigung im Bereich von Baugruben und Anschüssen trennen.
Aufbruchgut abfahren sowie der stofflichen Verwertung zuführen beziehungsweise ordnungsgemäß entsorgen.
Deckschicht geradlinig schneiden.
Dicke der bituminösen Befestigung über 15 bis 25 cm.

Lage in Anschlussbereichen für Ver- und Entsorgungsleitungen sowie in Anschlussbereichen an bestehende Oberflächen.
Menge: 215,000 m

**01.1080 Bituminöse Decke in schmalen Streifen fräsen oder schälen u. reinigen, T=3-5cm**
Bituminöse Decke in schmalen Streifen fräsen oder schälen  sowie verbleibende Fräsflächen reinigen.
Anfallendes Material abfahren und auf geeigneter Verwertungsanlage entsorgen.
Einschließlich aller Transport- und Verwertungskosten.

In schmalen Flächen neben den Straßenaufbrüchen und in Anschlussbereichen an die vorhandene Fahrbahn.

Frästiefe über 3 bis 5 cm.
Menge: 30,000 m2

**01.1090 Bituminöse Deckschicht komplett fräsen oder schälen u. reinigen, T=3-5cm**
Bituminöse Deckschicht komplett fräsen oder schälen sowie verbleibende Fräsflächen reinigen.
Anfallendes Material abfahren und auf geeigneter Verwertungsanlage entsorgen.
Einschließlich aller Transport- und Verwertungskosten.
In mehreren Teilflächen der Fahrbahn.

Frästiefe über 3 bis 5 cm.

Im Bereich der zu erneuernden Asphaltdeckschicht.
Menge: 640,000 m2

**01.1100 Vorh. bitum. Straßenbefestigung aufreißen + aufnehmen, d = 8 bis 15 cm, als Zulage**
ZULAGEPOSITION
Vorhandene bituminöse Straßenbefestigung einschließlich
Schotterunterbau aufreißen und aufnehmen.
Anfallendes Material abfahren sowie der stofflichen Verwertung zuführen beziehungsweise ordnungsgemäß entsorgen.
Dicke der bituminösen Straßenbefestigung
von über 8 bis 15 cm.
Dicke des Schotterunterbaus bis 20 cm.

Aufbruch der bituminösen Befestigung in kleineren Teilflächen punktueller Sanierungen, Flächen der anzugleichenden Nebenanlagen und private Bereiche.

Zulageposition zur Position
"Boden lösen, Bodenkl. 3-5, T bis 0,70 m"
Menge: 35,000 m2

**01.1110 Vorh. bitum. Straßenbefestigung aufreißen + aufnehmen, d = 15 bis 25 cm, als Zulage**
ZULAGEPOSITION
Vorhandene bituminöse Straßenbefestigung einschließlich
Schotterunterbau aufreißen und aufnehmen.
Anfallendes Material abfahren sowie der stofflichen Verwertung zuführen beziehungsweise ordnungsgemäß entsorgen.
Dicke der bituminösen Straßenbefestigung
von über 15 bis 25 cm.
Dicke des Schotterunterbaus bis 20 cm.

Aufbruch der bituminösen Befestigung in kleineren Teilflächen punktueller Sanierungen, Flächen der anzugleichenden Nebenanlagen und private Bereiche.

Zulageposition zur Position
"Boden lösen, Bodenkl. 3-5, T bis 0,70 m"
Menge: 105,000 m2

**01.1120 Asphalttragdeckschicht, AC 16 TD, d=10 cm, liefern und einbauen**
Asphalttragschicht, AC 16 TD, Heißeinbau, ZTV Asphalt-StB, Mischgut, Körnung 0/16,
mit Anschluss an bestehende befestigte Flächen oder mit freiem Rand herstellen.
Neigung freier Rand 2:1,
Schichtdicke 10 cm,
Bindemittel Straßenbaubitumen 70/100 DIN EN 12591, Einbaudicke gemäß TPD-StB durch Messen an Bohrkernen, die Kosten für die Entnahme der Bohrkerne und das Schließen der Bohrlöcher werden nicht gesondert vergütet.

Verdichtungsgrad größer gleich 96,0%.
Hohlraumgehalt kleiner gleich 6,5%.

Einbaumenge 250 kg/m2.
Nachweis über Lieferscheine (Soll-Ist-Vergleich).

Einbau in mehreren Teilflächen im Bereich privater Zugänge und Zufahrten sowie im Bereich der öffentlichen Nebenanlagen und Verkehrsflächen.
Menge: 100,000 m2

**01.1130 Bituminöse Decke komplett fräsen, abwalzen u. einschl. Schottertragschicht aufnehmen, als Zulage**
ZULAGEPOSITION
Komplette bituminöse Decke im Ausbaubereich fräsen,  abwalzen und vor der Straßenfertigstellung, abschnittsweise, einschließlich Schottertragschicht aufnehmen und das anfallende Material abfahren sowie der stofflichen Verwertung zuführen beziehungsweise ordnungsgemäß entsorgen.

Die abgewalzte Fläche dient den Anliegern und der Baufirma als provisorische Zufahrtsmöglichkeit.
Frästiefe über 15 bis 25 cm.
Dicke der Schottertragschicht bis 20 cm.

In mehreren Teilabschnitten der Fahrbahn.

Zulageposition zur Position
"Boden lösen, Bodenkl. 3-5, T bis 0,70 m"
Menge: 2050,000 m2

**01.1140 Bituminöse Decke komplett fräsen, abwalzen u. ohne Schottertragschicht aufnehmen, als Zulage**
ZULAGEPOSITION
Komplette bituminöse Decke im Ausbaubereich fräsen,  abwalzen und vor der Straßenfertigstellung, abschnittsweise, ohne Schottertragschicht aufnehmen und das anfallende Material abfahren sowie der stofflichen Verwertung zuführen beziehungsweise ordnungsgemäß entsorgen.

Die abgewalzte Fläche dient den Anliegern und der Baufirma als provisorische Zufahrtsmöglichkeit.
Frästiefe über 15 bis 25 cm.

In mehreren Teilabschnitten der Fahrbahn.

Zulageposition zur Position
"Boden lösen, Bodenkl. 3-5, T bis 0,70 m"
Menge: 2650,000 m2

**01.1150 Asphalttragschicht, AC 22 TS, d=10 cm, liefern und einbauen**
Asphalttragschicht, AC 22 TS, Heißeinbau, ZTV Asphalt-StB, Mischgut, Körnung 0/22,
Neigung freier Rand 2:1, herstellen.
Schichtdicke 10 cm,
Bindemittel Straßenbaubitumen 50/70 DIN EN 12591, Einbaudicke gemäß TPD-StB durch Messen an Bohrkernen, die Kosten für die Entnahme der Bohrkerne und das Schließen der Bohrlöcher werden nicht gesondert vergütet.
Verdichtungsgrad größer gleich 97%.
Einbaumenge 250 kg/m2.
Nachweis über Original-Lieferscheine (Soll-Ist-Vergleich).

Einbau als bituminöse Tragschicht im Fahrbahnbereich zwischen Randeinfassungen und in Einmündungsbereichen.
Belastungsklasse Bk 3,2 gem. RStO 12.
Menge: 4890,000 m2

**01.1160 Asphalttragschicht in schmalen Streifen liefern u. einbauen, AC 22 TS, d=10 cm, als Zulage**
ZULAGEPOSITION
Asphalttragschicht, AC 22 TS, Heißeinbau, ZTV Asphalt-StB, Mischgut, Körnung 0/22,
Neigung freier Rand 2:1, herstellen.

Schichtdicke 10 cm,

in schmalen Streifen herstellen.
Breite ca. 30cm

Bindemittel Straßenbaubitumen 50/70 DIN EN 12591, Einbaudicke gemäß TPD-StB durch Messen an Bohrkernen, die Kosten für die Entnahme der Bohrkerne und das Schließen der Bohrlöcher werden nicht gesondert vergütet.
Verdichtungsgrad größer gleich 97%.
Einbaumenge 250 kg/m2.
Nachweis über Original-Lieferscheine (Soll-Ist-Vergleich).

In mehreren Teilflächen.

Einbau als bituminöse Tragschicht in schmalen Streifen (Arbeitsraum) und Zwickel zwischen der vorhandenen, bituminösen Befestigung der bestehenden Fahrbahn sowie der neu erstellten 2-Stein-Rinne.
Belastungsklasse Bk 3,2 gem. RStO 12.

Sämtlicher Mehraufwand für den Einbau in den schmalen begrenzten Flächen ist in diese Position mit einzukalkulieren und wird nicht gesondert vergütet.

Zulageposition zur Position
"Asphalttragschicht, AC 22 TS, d=10 cm, liefern und einbauen"
Menge: 10,000 m2

**01.1170 Bindemittel aufsprühen, Menge 0,3 kg/m2, unter Asphaltbinder**
Bituminöses Bindemittel aufsprühen, gemäß ZTV Asphalt-STB und TL BE-StB 07, auf zusammenhängenden Teilflächen,
leicht verschmutzte Unterlage bzw. einzelne
verschmutzte Stellen vorher reinigen.
Kehrgut in Eigentum des AN übernehmen und von
der Baustelle entfernen.
Bindemittel = Bitumen-Emulsion C60BPI-S
Bindemittelmenge 0,3 kg/m2.
Unter Asphaltbinder.
Menge: 4890,000 m2

**01.1180 Asphaltbinder, AC 16 BS, d=6cm, liefern und einbauen**
Asphaltbinder, AC 16 BS, Heißenbau, ZTV Asphalt-StB,
Asphaltgranulat kann zugegeben werden,
Mischgut, Körnung 0/16,
Schlagzertrümmerungswert max. 18 Gew.-% (SZ 18 / LA 20) der Splitte,
Bindemittel Straßenbaubitumen 25/55-55 DIN EN 12591,

Schichtdicke 6cm,

Einbaudicke gemäß TPD-StB durch Messen an Bohrkernen, die Kosten für die Entnahme der Bohrkerne und das Schließen der Bohrlöcher werden nicht gesondert vergütet.
Verdichtungsgrad größer gleich 97%
Einbaumenge 150 kg/m2
Nachweis über Original-Lieferscheine (Soll-Ist-Vergleich).

Einbau als Binderschicht im Fahrbahnbereich zwischen Randeinfassungen und in Einmündungsbereichen.
Belastungsklasse Bk 3,2 gem. RStO 12.
Menge: 4890,000 m2

**01.1190 Asphaltbinder in schmalen Streifen liefern u. einbauen, AC 16 BS, d=6cm, als Zulage**
ZULAGEPOSITION
Asphaltbinder, AC 16 BS, Heißenbau, ZTV Asphalt-StB,
Asphaltgranulat kann zugegeben werden,
Mischgut, Körnung 0/16,
Schlagzertrümmerungswert max. 18 Gew.-% (SZ 18 / LA 20) der Splitte,
Bindemittel Straßenbaubitumen 25/55-55 DIN EN 12591,

Schichtdicke 6cm,

in schmalen Streifen herstellen.
Breite ca. 30cm

Einbaudicke gemäß TPD-StB durch Messen an Bohrkernen, die Kosten für die Entnahme der Bohrkerne und das Schließen der Bohrlöcher werden nicht gesondert vergütet.
Verdichtungsgrad größer gleich 97%
Einbaumenge 150 kg/m2
Nachweis über Original-Lieferscheine (Soll-Ist-Vergleich).

Einbau als Binderschicht in schmalen Streifen (Arbeitsraum) und Zwickel zwischen der vorhandenen, bituminösen Befestigung der bestehenden Fahrbahn sowie der neu erstellten 2-Stein-Rinne.
Belastungsklasse Bk 3,2 gem. RStO 12.

Sämtlicher Mehraufwand für den Einbau in den schmalen begrenzten Flächen ist in diese Position mit einzukalkulieren und wird nicht gesondert vergütet.

Zulageposition zur Position
"Asphaltbinder, AC 16 BS, d=6cm, liefern und einbauen"
Menge: 10,000 m2

**01.1200 Asphaltbinder Mischgut AC 16 BS zum Anarbeiten und zur Sicherung**
Asphaltbinder, AC 16 BS, Heißenbau, ZTV Asphalt-StB,
Asphaltgranulat kann zugegeben werden,
Mischgut, Körnung 0/16,
Schlagzertrümmerungswert max. 18 Gew.-% (SZ 18 / LA 20) der Splitte,
Bindemittel Straßenbaubitumen 25/55-55 DIN EN 12591,

Abgerechnet wird anhand von Wiegenachweisen einer amtlich geeichten Waage mit einem vereidigten Wiegemeister.

Einbau im Handeinbau in Fahrbahnen als Profilausgleich, zum Anarbeiten sowie zur Sicherung des Übergangs- bereiches.
Für Straßen der Belastungsklasse Bk 1,0 bis Bk 3,2 RStO.

In mehreren kleinen Teilflächen.
Menge: 60,000 t

**01.1210 Fugen in der Dicke der bit. Deckschicht herstellen**
Fugen in der Dicke der bituminösen
Deckschicht mit schmelzbarem Bitumen-
Dichtungsband herstellen.
Vor dem Einbau der Deckschicht vorhandene
Wandung säubern, soweit erforderlich trocknen
und mit bituminösem Voranstrich versehen.
Nach dem Trocknen des Voranstriches Fugenband
an der zu verklebenden Seite leicht anschmelzen und an die Wandung gleichmäßig
anpressen.
Dicke der Deckschicht 4,0 cm.
Fugenbreite 10 mm.
Fugen als Längs- und Querfugen.
Menge: 265,000 m

**01.1220 Vorbehandlung der Längsnähte / Nahtflanken zum Verbund von Teilabschnitten**
Nahtflanke in Asphaltdeckschicht herstellen.
Nahtflanke behandeln.
Längsnaht, Nähte im Aufweitungsbereich.
Nahtflanken mit einem heiß aufzubringenden polymermodifizierten Bitumen volldeckend auftragen oder anspritzen.
Herstellen der Nahtflanke durch Kantenandrückrolle.
Menge: 50 g/m je cm Schichtdicke.
Dicke der Deckschicht: über 3,5 cm bis 4,5 cm.
Menge: 740,000 m

**01.1230 Bindemittel aufsprühen, Menge 0,3 kg/m2, unter AFB und Splittmastixasphalt**
Bituminöses Bindemittel aufsprühen, gemäß ZTV Asphalt-STB und TL BE-StB 07,
auf zusammenhängenden Teilflächen,
leicht verschmutzte Unterlage bzw. einzelne
verschmutzte Stellen vorher reinigen.
Kehrgut abfahren sowie der stofflichen Verwertung zuführen beziehungsweise ordnungsgemäß entsorgen.
Bindemittel = Bitumen-Emulsion C60BPI-S.
Bindemittelmenge 0,3 kg/m2.
Unter Asphaltbeton und Splittmastixasphalt..
Menge: 5570,000 m2

**01.1240 Splittmastixasphalt, SMA 8 S, liefern und einbauen, d=4,0cm**
Splittmastixasphalt, SMA 8 S, Heißeinbau, ZTV Asphalt-StB, Mischgut, Körnung 0/8,
Schlagzertrümmerungswert SZ18 LA 20,
Mindestanteil feiner Gesteinskörnungen mit ECS 35 = 100

Gemisch ohne Natursand aus Edelsplitt,
Brechsand und Füller,

Schichtdicke 4cm,

Verdichtungsgrad größer gleich 97%
Hohlraumgehalt kleiner gleich 5,0%
Einbaumenge 100 kg/m2,

Bindemittel Straßenbaubitumen 25/55-55 DIN EN 12591,
mit stabilisierenden Zusätzen, Hohlraumgehalt im Marshall-Probekörper 2,5 bis 3,0 Vol.-%
in Fahrbahnen,
Belastungsklasse Bk 3,2 gem. RStO 12.

Einbaudicke gemäß TPD-StB durch Messen an Bohrkernen, die Kosten für die Entnahme der Bohrkerne und das Schließen der Bohrlöcher werden nicht gesondert vergütet.

Nachweis über Original-Lieferscheine (Soll-Ist-Vergleich).

Einbau als Deckschicht im Fahrbahnbereich zwischen Randeinfassungen und in Einmündungen.
Menge: 5570,000 m2

*Hinweis: ANPASSUNGSARBEITEN FEUERWEHRUMFAHRT*
Anpassungsarbeiten im Bereich der Feuerwehrumfahrt der Firma CHEFS CULINAR West GmbH & Co. KG, welche als provisorische Umfahrt für den gesamten Lkw-Verkehr der Firma im Zeitraum des betreffenden Bauabschnittes dienen soll.
Zu diesem Zweck ist die vorhandenen Umfahrt, einschließlich der Zufahrten, an den erhöhten Fahrzeugbelastungen anzupassen.

**01.1250 Oberboden abtragen, D = 25 cm, und wieder andecken**
Oberboden einschließlich Vegetationsdecke in mehren kleinen Teilflächen abtragen, im Baubereich fördern und profilgerecht wieder andecken.
Eventuell erforderliche Zwischenlagerung wird nicht
gesondert berechnet.
Unrat vorher und während der Arbeiten aussondern.
Unrat abfahren sowie der stofflichen Verwertung zuführen beziehungsweise ordnungsgemäß entsorgen.
Andeckung auf Seitenstreifen und im Bereich privater Grünbeete.
Einbau 3 cm unter Fahrbahnrand bzw. Bordstein.
Dicke des Oberbodens im Mittel 25 cm.

Boden im Bereich der anzupassenden Feuerwehrumfahrt der Firma CHEFS CULINAR West GmbH & Co. KG sowie im Zufahrtsbereich zur Umfahrt.
Menge: 50,000 m2

**01.1260 Boden lösen, Bodenkl. 3-5, T bis 0,70 m**
Boden aus Abtragstrecken profilgerecht lösen
und planeben abtragen.
Bodenklasse 3 bis 5 DIN 18300, leicht bis
schwer lösbare Bodenarten.
Abgerechnet wird nach Abtragsprofilen, bei Ab-
schachtungstiefen bis 0,70 m.
Boden abfahren sowie der stofflichen Verwertung zuführen beziehungsweise ordnungsgemäß entsorgen.

Boden im Bereich der anzupassenden Feuerwehrumfahrt der Firma CHEFS CULINAR West GmbH & Co. KG sowie im Zufahrtsbereich zur Umfahrt.
Menge: 50,000 m3

**01.1270 Schotter für prov. Profilierung Feuerwehrumfahrt, KG 0/32, Kalkstein**
Schottertragschicht, gemäß ZTV SoB-StB sowie TL SoB-StB, zur provisorischen Profilierung der Feuerwehrumfahrt herstellen.
Die Feuerwehrumfahrt soll für den Zeitraum der Baumaßnahme als provisorische Umfahrt für den Lkw-Verkehr der Firma CHEFS CULINAR West GmbH & Co. KG dienen.
Mineralstoffgemisch 0/32.
Material: Kalksteinschotter.
Abgerechnet wird anhand von Wiegenachweisen einer amtlich geeichten Waage mit einem vereidigten Wiegemeister.
Menge: 400,000 t

**01.1280 Schotter für prov. Profilierung Feuerwehrumfahrt wieder aufnehmen**
Schottertragschicht, gemäß ZTV SoB-StB sowie TL SoB-StB, zur provisorischen Profilierung der Feuerwehrumfahrt nach Fertigstellung des betreffenden Bauabschnittes in Teilen wieder zurückbauen.
Die Schottertragschicht ist zu beseitigen.
Das überschüssige Material ist abzufahren sowie der stofflichen Verwertung zuzuführen beziehungsweise ordnungsgemäß zu entsorgen.
Die Kosten für das Wiederaufnehmen und das fachgerechte Entsorgen werden nicht gesondert vergütet und sind in diese Position mit einzukalkulieren.

Die betreffenden Flächen sind entsprechend dem ursprüng- lichen Zustand unter Wahrung der landschaftspflegerischen Belange ordnungsgemäß wieder herzurichten. Etwaige, durch die Baumaßnahme entstandene Verunreinigungen sind zu beseitigen.

Mineralstoffgemisch 0/32.
Material: Kalksteinschotter.

Abgerechnet wird anhand von Wiegenachweisen einer amtlich geeichten Waage mit einem vereidigten Wiegemeister.
Menge: 10,000 t

**01.1290 Asphalttragdeckschicht, AC 16 TD, d=10 cm, liefern und einbauen**
Asphalttragschicht, AC 16 TD, Heißeinbau, ZTV Asphalt-StB, Mischgut, Körnung 0/16,
mit Anschluss an bestehende befestigte Flächen oder mit freiem Rand herstellen.
Neigung freier Rand 2:1,
Schichtdicke 15 cm,
Bindemittel Straßenbaubitumen 70/100 DIN EN 12591, Einbaudicke gemäß TPD-StB durch Messen an Bohrkernen, die Kosten für die Entnahme der Bohrkerne und das Schließen der Bohrlöcher werden nicht gesondert vergütet.

Verdichtungsgrad größer gleich 96,0%.
Hohlraumgehalt kleiner gleich 6,5%.

Einbaumenge 375 kg/m2.
Nachweis über Lieferscheine (Soll-Ist-Vergleich).

Abgerechnet wird anhand von Wiegenachweisen einer amtlich geeichten Waage mit einem vereidigten Wiegemeister.

Einbau im Handeinbau zur Befestigung der Kurvenbereiche der Feuerwehrumfahrt herstellen.
Die Feuerwehrumfahrt soll für den Zeitraum der Baumaßnahme als provisorische Umfahrt für den Lkw-Verkehr der Firma CHEFS CULINAR West GmbH & Co. KG dienen.
Menge: 70,000 t

*Hinweis: STUNDENLOHNARBEITEN GES. STR.-MASSNAHME*
Stundenlohnarbeiten im Zuge der gesamten Straßenbaumaßnahme.

**01.1300 Stundenlohnarbeiten, Schachtmeister, Polier**
Arbeiten im Stundenlohn für Regiearbeiten nach
Anordnung durch die Bauaufsicht, auf Nachweis
für Schachtmeister- oder Polierstunden.
Menge: 5,000 Std

**01.1310 Stundenlohnarbeiten Facharbeiter**
Arbeiten im Stundenlohn für Regiearbeiten nach
Anordnung durch die Bauaufsicht, auf Nachweis
für Facharbeiterstunden.
Menge: 10,000 Std

**01.1320 Stundenlohnarbeiten Bauhelfer**
Arbeiten im Stundenlohn für Regiearbeiten nach
Anordnung durch die Bauaufsicht, auf Nachweis
für Bauhelferstunden.
Menge: 10,000 Std

**01.1330 LKW-Std., 8,5 t Allrad**
Stunden eines LKW´s einschließlich Fahrer und
Betriebskosten, für Regiearbeiten nach Anordnung durch die Bauaufsicht auf Nachweis,
für einen LKW 8,5 t Allradkipper.
Menge: 10,000 Std

**01.1340 Baggerstd., Inh. 0,6 m3**
Stunden eines Baggergerätes einschließlich Be-
dienung und Betrieb, für Regiearbeiten nach
Anordnung durch die Bauaufsicht auf Nachweis,
für einen Bagger mit einem Löffelinhalt von
0,6 m3.
Menge: 10,000 Std

**01.1350 Kompressorstd., 8 m3, 7 bar**
Stunden eines Kompressors einschließlich
Stemm- oder Bohrgerät, einschließlich Bedienung und Betrieb, für Regiearbeiten nach An-
weisung durch die Bauaufsicht auf Nachweis,
bei 8 m3 Luft/Min. und 7 bar.
Menge: 5,000 Std

### Titel 02 Kanalbau-Arbeiten

#### Bereich 02.01 Regenwasserkanal Bypass

**02.01.10 Erschwernis kreuzende Druckleitungen**
Erschwernis für Suchen, Freilegen, Sichern und Unterfahren von vorhandenen Druckrohrleitungen der Gas-
und Wasserversorgung welche im Zuge der Erdarbeiten in der neuen Rohrleitungstrasse vorgefunden werden.
Handschachtung an Versorgungsleitungen wird nicht gesondert vergütet und ist in diese Position einzukalkulieren.
Aufmaße der Bauaufsicht sofort zur Anerkennung vorlegen.
Kreuzung der Leitungen unter einem Winkel von
45° bis 90°.
Rohrleitungen innerhalb einer Breite von 1,00 m
werden als "1 Stück" abgerechnet.

Erschwernis im Zuge der RW-Kanalarbeiten.
Menge: 2,000 Stk

**02.01.20 Erschwernis kreuzende Entwässerungsleitungen**
Erschwernis für Suchen, Freilegen, Sichern und Unterfahren von vorhandenen Entwässerungsleitungen,
welche im Zuge der Erdarbeiten in der neuen Rohrleitungstrasse vorgefunden werden.
Handschachtung an Versorgungsleitungen wird nicht gesondert vergütet und ist in diese Position einzukalkulieren.
Aufmaße der Bauaufsicht sofort zur Anerkennung vorlegen.
Kreuzung der Leitungen unter einem Winkel von 45° bis 90°.
Rohrleitungen innerhalb einer Breite von 1,00 m
werden als "1 Stück" abgerechnet.

Erschwernis im Zuge der RW-Kanalarbeiten.
Menge: 2,000 Stk

**02.01.30 Erschwernis kreuzende Kabel**
Erschwernis für Suchen, Freilegen, Sichern und Unterfahren von Kabeln oder gleichartigen Versorgungsleitungen, einschließlich Abdecksteine, Schutzrohre, Halbschalen und dergleichen, welche im Zuge der Erdarbeiten in der neuen Rohrleitungstrasse vorgefunden werden.
Handschachtung an Versorgungsleitungen wird nicht gesondert vergütet und ist in diese Position einzukalkulieren
Aufmaße der Bauaufsicht sofort zur Anerkennung vorlegen. Kreuzung der Leitungen unter einem Winkel von 45° bis 90°.
Kabelpakete innerhalb einer Breite von 1 m werden als "1 Stück" abgerechnet.

Erschwernis im Zuge der RW-Kanalarbeiten.
Menge: 6,000 Stk

**02.01.40 Erschwernis längsverlegte Kabel**
Erschwernis für Suchen, Freilegen, Sichern und Unterfahren von Kabeln oder gleichartigen Versorgungsleitungen, einschließlich Abdecksteine, Schutzrohre, Halbschalen und dergleichen.
Handschachtung an Versorgungsleitungen wird nicht gesondert vergütet und ist in diese Position einzukalkulieren. Lage der vorgefundenen und gesicherten Leitungen einmessen und das Aufmaß der Bauaufsicht sofort zur Anerkennung vorlegen.
Kreuzung der Leitungen im schleifenden
Schnitt, unter einem Winkel von 0° bis 45°.
Kabelpakete innerhalb einer Breite von 0,5 m werden als "1 Stück" abgerechnet.

Erschwernis im Zuge der RW-Kanalarbeiten.
Menge: 10,000 m

**02.01.50 Kanalgraben als Doppelgraben ausheben + verfüllen, Tiefe = 0,80-1,5 m**
Kanalgraben als Doppelgraben für die Herstellung von Anschlussleitungen in der erforderlichen Breite entsprechend DIN EN 1610 profilgerecht ausheben und verfüllen.
Baugrubensohlen nach DIN EN 1610 und den statischen Erfordernissen vorbereiten, profilieren und verdichten. Verfüllen der Baugruben nach den ZTV A-StB 97/06.
Abrechnungstiefe: 0,8 - 1,5m
Von Geländeoberkante bzw. Unterkante Straßenaufbau
bis zur Wasserlaufsohle.
Die gemittelte Ausschachtungstiefe der Haltung wurde zugrunde gelegt.

An Einbauten und im Bereich des Anschlusses am Hauptkanal wird der Graben durchgemessen.
Etwaige Mehrausschachtungen (für Kopfloch) im Bereich der Einbauten und im Bereich der Anschlüsse an den Hauptkanal sind in diese Position mit einzurechnen.

Verdrängte und nicht wieder einzubauende Aushubmassen abfahren sowie der stofflichen Verwertung zuführen beziehungsweise ordnungsgemäß entsorgen.
Lieferung von Ersatzboden wird extra vergütet.
Aushubmassen können größtenteils seitlich gelagert werden.

Baugrubenwände nach DIN 4124 verbauen.
Grabenverbau wird nicht extra vergütet und muss in diese Position eingerechnet werden.
Boden der Bodenklassen 3 bis 5, DIN 18300.
Kanalgraben für 2 x RW-Kanal DN200 (parallel verlegt
in einem Doppelgraben),
Rohrsohlentiefe von 0,80 m bis 1,50 m.
Menge: 10,000 m

**02.01.60 Sattelstück DN/OD 200/90°, DN 700 SB**
Sattelstück DN/OD 200/90° liefern und einbauen, mit gelenkiger Steckmuffe (Kugelgelenk), abwinkelbar von 0-13°, zum nachträglichem Anschluss von Rohren.
Einbau in Stahlbetonrohre nach DIN EN 1916 und
DIN V 1201.
Rohrdurchmesser DN 700 SB.
Im Einheitspreis ist der fachgerechte Anschluss mittels Kernbohrgerät (Bohrung: 257 mm) am Hauptkanal einzurechnen.
Die Verarbeitungsvorschriften des Herstellers sind zu beachten.
Die erforderlichen Erdarbeiten, einschließlich Verbau, für das Freilegen, die Anschlussarbeiten und die abschließende Verfüllung sind in diese Position einzurechnen und werden nicht gesondert vergütet.
Anschluß im Scheitelbereich.
Rohrsohlentiefen des vorhandenen Regenwasserkanals von mehr als 0,80 m bis 1,50 m.
Menge: 2,000 Stk

**02.01.70 Sattelstück DN/OD 200/90°, DN 900 SB**
Sattelstück DN/OD 200/90° liefern und einbauen, mit gelenkiger Steckmuffe (Kugelgelenk), abwinkelbar von 0-13°, zum nachträglichem Anschluss von Rohren.
Einbau in Stahlbetonrohre nach DIN EN 1916 und
DIN V 1201.
Rohrdurchmesser DN 900 SB.
Im Einheitspreis ist der fachgerechte Anschluss mittels Kernbohrgerät (Bohrung: 257 mm) am Hauptkanal einzurechnen.
Die Verarbeitungsvorschriften des Herstellers sind zu beachten.
Die erforderlichen Erdarbeiten, einschließlich Verbau, für das Freilegen, die Anschlussarbeiten und die abschließende Verfüllung sind in diese Position einzurechnen und werden nicht gesondert vergütet.
Anschluß im Scheitelbereich.
Rohrsohlentiefen des vorhandenen Regenwasserkanals von mehr als 0,80 m bis 1,50 m.
Menge: 2,000 Stk

**02.01.80 Abwasserkanalrohre PP einbauen, DN 200, blau**
Hochlast-Vollwand-RW-Kanalrohre aus Polypropylen (PP-MD) SN16 in vorh. Doppelgraben einbauen.

Hochlast-Vollwand-Kanalrohr für Regenwasserleitungen
liefern und nach DIN EN 1610 verlegen, einschl. Bettung und Umhüllung.
Rohre nach DIN EN 1852 mit Steckmuffe und
formschlüssig fixierten Dichtungen aus EPDM, Dichtheit
bis mind. 2,5 bar nachgewiesen.

Ringsteifigkeit mind. 16 kN/m², hochabriebfest, ohne
Zusatz von Füllstoffen.

Farbe: blau
durchgehend eingefärbt.

Untere Bettungsschicht nach DIN EN 1610 Typ 1, 100 mm,
Auflagerwinkel 90 Grad, Abdeckung 150 mm,
Verfüllmaterial für Bettungsschichten, Seitenverfüllung
und Abdeckung nach DIN EN 1610 oder gemäß
Herstellerangabe,
Proctordichte: min. 95 %.

Rohrleitung z.B. Fabrikat REHAU AWADUKT PP SN16
oder ein gleichwertiges Produkt.

Rohrdurchmesser DN 200 PP.
Rohrlängen von höchstens 2,00 m.

An Schächten und Bauwerken Schachtfutter einbauen.
Einbau des Schachtfutters wird nicht gesondert vergütet und ist in diese Position mit einzukalkulieren.

Die Lieferung und der Einbau des Bettungsmaterials
der Rohrleitung, unter- und oberhalb, gemäß
Herstellerangaben ist in diese Position ebenso mit
einzukalkulieren wie die zusätzlichen Erdarbeiten unterhalb der Rohrleitung.
Den verdrängten Bodenaushub abfahren sowie der stofflichen Verwertung zuführen beziehungsweise ordnungsgemäß entsorgen.
Menge: 20,000 m

**02.01.90 Formstücke als Zulage, Bogen, DN 200**
ZULAGEPOSITION
Formstück zur Rohrleitung aus Polypropylen (PP-MD) gemäß DIN EN 14758-1 fachgerecht einbauen.
Material: REHAU AWADUKT PP SN 16 RAUSISTO
oder ein gleichwertiges Fabrikat
mit Steckmuffe und festeingelegtem Sicherheitsdichtsystem,
Ringsteifigkeit mind. 16 kN/m² (SN16),
ohne Zusatz von Füllstoffen,
Werkstoff: RAU-PP, ungefüllt
Farbe: blau
AWADUKT PP SN 16 BOGEN
DN 200.

Zulageposition zur Position
"Abwasserkanalrohre PP einbauen, DN 200, blau"
Menge: 12,000 Stk

**02.01.100 Überschiebmuffen aus PP einbauen, DN/OD 200, als Zulage**
ZULAGEPOSITION
Überschiebmuffen aus Polypropylen (PP-MD) gemäß DIN EN 14758-1 fachgerecht einbauen.
Material: REHAU AWADUKT PP SN 16 RAUSISTO
oder ein gleichwertiges Fabrikat
Mit Steckmuffe und festeingelegtem Sicherheitsdichtsystem.
Ringsteifigkeit mind. 16 kN/m² (SN16),
ohne Zusatz von Füllstoffen,
Farbe: blau.
Werkstoff: PP SN 16.
Als Zulage zur Rohrleitung.
DN/OD 200.

Zulageposition zur Position
"Abwasserkanalrohre PP einbauen, DN 200, blau"
Menge: 4,000 Stk

**02.01.110 Passstücke DN 200 PP, blau, als Zulage**
ZULAGEPOSITION
Passstücke entsprechend der Hochlast-Vollwand-RW-Kanalrohre aus Polypropylen SN16 der Vorposition liefern und wasserdicht in vorhandene Kanalgräben einbauen,
als Zulage zur Rohrleitung.
Etwaige erforderliche Rohrschnitte sind in diese Position mit einzukalkulieren und werden nicht gesondert vergütet.

- maximal 1 Passstück pro Kanalhaltung -.
DN 200 PP

Zulageposition zur Position
"Abwasserkanalrohre PP einbauen, DN 200, blau"
Menge: 4,000 Stk

**02.01.120 Beton-Voll-Ummantelung herstellen**
Betonummantelung der Kanalrohre gemäß Arbeitsblatt DWA-A 139, aus Beton C 12/15 komplett mit den notwendigen seitlichen Einschalarbeiten herstellen. Die notwendige Mehrausschachtung in der Baugrubensohle einrechnen.
Betonummantelung bei Polypropylenrohren, Rohrdurchmesser DN 200 PP.
Volle Betonummantelung nach Bild 9 des Arbeitsblatts DWA-A 139.
Betondicke unter Rohrsohle und in Kämpferhöhe 1/4 DN in
mm, mindestens jedoch 100 mm.
Menge: 20,000 m

**02.01.130 Nichtbindigen Füllboden, Bodenklasse 3**
Nichtbindigen Füllboden, leichter Boden der Bodenklasse 3 nach DIN 18300 bzw. Sand oder Mittelkies bis 30 mm Korngröße (nach Angabe liefern) liefern, einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der RW-Kanalbaumaßnahme.
Menge: 25,000 t

**02.01.140 Aufmaßzeichnungen u. Fotos herstellen**
Aufmaß- und Abrechnungszeichnungen für Kanal-
Anschlußleitungen sowie digitale Fotos in einem handelsüblichem Format der Anschlussstelle bei noch offener Baugrube herstellen und der Bauleitung aushändigen.
Folgende Einzelheiten aufmessen und eintragen:
Objekt- und Straßenbezeichnung.
Name und Anschrift des Anschlußnehmers.
Lage und Tiefenlage des Anschlußstutzens am
Hauptkanal;
Lage und Tiefenlage des Endstutzens auf dem
Anliegergrundstück bzw.
Lage und Tiefenlage des angeschlossenen Entwässerungsgegenstandes;
Lage eventueller Abwinkelungen, Knicke, Ge-
fällewechsel o.ä.
Aufmaß der Haus- bzw. Senkenanschlüsse nach vermessungstechnischen Grundsätzen so durchführen,
daß die aufgeführten Bedingungen eindeutig bestimmt und die Rohrleitungen jederzeit wieder
auffindbar sind.
Musterbeispiele ggf. bei der Bauleitung anfordern.
Aufmaß- und Abrechnungszeichnungen sind in 3-facher Ausfertigung vorzulegen.
Die Wasserlaufsohlen des Rohrstutzens an der
Hauptleitung und am Rohrende sowie die Geländehöhe an diesen Stellen auf das Höhenfestpunktnetz einnivellieren.
Folge der Einzelrohre, Form- und Paßstücke
skizzenhaft darstellen.
Es handelt sich um Kanal-Anschlussleitungen.
Aufmaß und Abrechnung erfolgt listenförmig.
Menge: 2,000 Stk

**02.01.150 Stundenlohnarbeiten Facharbeiter**
Arbeiten im Stundenlohn für Regiearbeiten nach
Anordnung durch die Bauaufsicht, auf Nachweis
für Facharbeiterstunden.
Menge: 5,000 Stk

**02.01.160 Stundenlohnarbeiten Bauhelfer**
Arbeiten im Stundenlohn für Regiearbeiten nach
Anordnung durch die Bauaufsicht, auf Nachweis
für Bauhelferstunden.
Menge: 5,000 Stk

#### Bereich 02.02 RW- und SW-Kanal-Hausanschlüsse sanieren

*Hinweis: Hinweisposition*
Im Zuge der geplanten Straßenbauarbeiten plant die Gemeinde Weeze die Sanierung von einigen Grundstücksanschluss- leitungen der Regen- und Schmutzwasserkanalisation im gesamten Bereich der geplanten Straßenbaumaßnahme.

Dieses sollen zum einen in geschlossener und zum anderen in offener Bauweise durchgeführt werden.
Dabei ist zu beachten, dass die geschlossene Leitungssanierung vor der eigentlichen Straßenbaumaßnahme durchgeführt werden müssen.
Für die geschlossene Sanierung sind Teilleistungen durch den AN zu erbringen.
Es handelt sich dabei hauptsächlich um die Herstellung und dem Verfüllen von Kopflöchern, welche zum Beispiel für den Einzug von Inlinern benötigt werden, sowie um das Öffnen / Trennen und Verschließen / Verbinden der Anschlussleitungen im Rahmen der Sanierungsarbeiten.
Der genaue Ausführungszeitraum sowie die zu leistenden Arbeiten für die punktuellen Sanierungen in geschlossener Bauweise sind durch den AN mit dem Kanalsanierungs-unternehmen (Umwelttechnik Franz Janßen GmbH, Von-Monschaw-Straße 6, 47574 Goch) eigenverantwortlich abzustimmen.

Von allen punktuellen Sanierungen und jedem sanierten oder veränderten Haus- oder Senkenanschluss sind in dreifacher Ausfertigung Aufmaßzeichnungen sowie digitale Fotos der Anschlussstelle bei noch offener Baugrube (in einem handelsüblichem Format) herzustellen und der örtlichen Bauleitung auszuhändigen.
Die Aufmaßzeichnungen sind so zu bemaßen und zu beschriften, insbesondere die Lage des Abzweiges, Bögen und der Endmuffe, dass diese ein- deutig in der Örtlichkeit wieder zu rekonstruieren sind.
Die Ausschachtungslänge einer Anschlussleitung wird in der Horizontalen gemessen, und zwar in der Regel von der Außenkante der Endmuffe bis maximal zur Außenkante der Abzweigmuffe am Straßenkanal.
Die eventuell notwendigen geringen Arbeitsräume vor und hinter den Muffen sind anderweitig in die Einheitspreise einzurechnen.
Die Massenermittlung für Kanal-Anschlussleitungen hat listenmäßig zu erfolgen.

Bezugshöhe für die Tiefen der Kanalgräben ist OK
vorhandene Straße bis zur Wasserlaufsohle der Anschlussleitung.

Die Arbeiten in geschlossener Bauweise sind in Abstimmung mit dem betreffenden Kanalsanierer und die in offfener Bauweise sind in Abstimmung auf die jeweiligen Straßenbauarbeiten durchzuführen.
Die notwendigen Arbeitsschritte sind so zu kombinieren, dass dadurch ein möglichst geringer Aufwand entsteht.

Etwaiges Tageswasser in vorhandenen Anschlussleitungen, welche im Zuge der Kanalbaumaßnahme abgebrochen und erneuert, verdämmt oder verändert werden, ist bis zum Neuanschluss an die neuen Rohrleitungen oder Anschlussleitungen in geeigneter Form provisorisch überleiten, oder aufstauen und überpumpen.
Der dadurch enstehende Mehraufwand ist in die Positionen des Leistungsverzeichnisses einzukalkulieren und wird nicht gesondert vergütet.

**02.02.10 Schürfgruben herstellen + wiederverfüllen, T = 1,00 m**
Schürfgruben (Querschläge - Suchschachtungen)
in kurzen Teilabschnitten vorsichtig von Hand
in der erforderlichen Breite herstellen und
wiederverfüllen.
Mit Hilfe dieser Schürfgruben vorhandene Versorgungsleitungen örtlich feststellen.
Aufbruch und Wiederherstellung befestigter
Oberflächen werden extra vergütet.
Vorgefundene Versorgungsleitungen einmessen,
Aufmaße sofort der Bauleitung aushändigen.
Vergütet werden nur Schürfgruben, welche vor
dem Beginn der Erdarbeiten durchgeführt werden.
Tiefe der Schürfgruben bis zu 1,00 m.
Menge: 25,000 m

**02.02.20 Schürfgruben herstellen + wiederverfüllen, T = 1,0 - 1,5 m**
Schürfgruben (Querschläge - Suchschachtungen)
in kurzen Teilabschnitten vorsichtig von Hand
in der erforderlichen Breite herstellen und
wiederverfüllen.
Mit Hilfe dieser Schürfgruben vorhandene Versorgungsleitungen örtlich feststellen.
Aufbruch und Wiederherstellung befestigter
Oberflächen werden extra vergütet.
Vorgefundene Versorgungsleitungen einmessen,
Aufmaße sofort der Bauleitung aushändigen.
Vergütet werden nur Schürfgruben, welche vor
dem Beginn der Erdarbeiten durchgeführt werden.
Tiefe der Schürfgruben von mehr als 1,00
bis 1,50 m.
Menge: 20,000 m

**02.02.30 Erschwernis kreuzende Druckleitungen**
Erschwernis für Suchen, Freilegen, Sichern und Unterfahren von vorhandenen Druckrohrleitungen der Gas-
und Wasserversorgung welche im Zuge der Erdarbeiten in der neuen Rohrleitungstrasse vorgefunden werden.
Handschachtung an Versorgungsleitungen wird nicht gesondert vergütet und ist in diese Position einzukalkulieren.
Aufmaße der Bauaufsicht sofort zur Anerkennung vorlegen.
Kreuzung der Leitungen unter einem Winkel von
45° bis 90°.
Rohrleitungen innerhalb einer Breite von 1,00 m
werden als "1 Stück" abgerechnet.
Menge: 50,000 Stk

**02.02.40 Erschwernis kreuzende Entwässerungsleitungen**
Erschwernis für Suchen, Freilegen, Sichern und Unterfahren von vorhandenen Entwässerungsleitungen,
welche im Zuge der Erdarbeiten in der neuen Rohrleitungstrasse vorgefunden werden.
Handschachtung an Versorgungsleitungen wird nicht gesondert vergütet und ist in diese Position einzukalkulieren.
Aufmaße der Bauaufsicht sofort zur Anerkennung vorlegen.
Kreuzung der Leitungen unter einem Winkel von 45° bis 90°.
Rohrleitungen innerhalb einer Breite von 1,00 m
werden als "1 Stück" abgerechnet.
Menge: 25,000 Stk

**02.02.50 Erschwernis kreuzende Kabel**
Erschwernis für Suchen, Freilegen, Sichern und Unterfahren von Kabeln oder gleichartigen Versorgungsleitungen, einschließlich Abdecksteine, Schutzrohre, Halbschalen und dergleichen, welche im Zuge der Erdarbeiten in der neuen Rohrleitungstrasse vorgefunden werden.
Handschachtung an Versorgungsleitungen wird nicht gesondert vergütet und ist in diese Position einzukalkulieren
Aufmaße der Bauaufsicht sofort zur Anerkennung vorlegen. Kreuzung der Leitungen unter einem Winkel von 45° bis 90°.
Kabelpakete innerhalb einer Breite von 1 m werden als "1 Stück" abgerechnet.
Menge: 100,000 Stk

**02.02.60 Erschwernis längsverlegte Druckleitung**
Erschwernis für Suchen, Freilegen, Sichern und Unterfahren von Druckleitungen. Aufmaße der Bauaufsicht
sofort zur Anerkennung vorlegen.
Handschachtung an Versorgungsleitungen wird nicht gesondert vergütet und ist in diese Position einzukalkulieren. Lage der vorgefundenen Leitungen parallel zur Baugrube oder in einem schleifenden Schnitt von 0° bis 45°.
Rohrleitungen innerhalb einer Breite von 0,5 m
werden als "1 Stück" abgerechnet.
Menge: 30,000 m

**02.02.70 Erschwernis längsverlegte Entwässerungsleitungen**
Erschwernis für Suchen, Freilegen, Sichern und Unterfahren von Entwässerungsleitungen aller Art. Aufmaße der Bauaufsicht sofort zur Anerkennung vorlegen. Handschachtung an Versorgungsleitungen wird nicht gesondert vergütet und ist in diese Position einzukalkulieren. Lage der vorgefundenen Leitungen parallel zur Baugrube oder in einem schleifenden Schnitt von 0° bis 45°.
Menge: 25,000 m

**02.02.80 Erschwernis längsverlegte Kabel**
Erschwernis für Suchen, Freilegen, Sichern und Unterfahren von Kabeln oder gleichartigen Versorgungsleitungen, einschließlich Abdecksteine, Schutzrohre, Halbschalen und dergleichen.
Handschachtung an Versorgungsleitungen wird nicht gesondert vergütet und ist in diese Position einzukalkulieren. Lage der vorgefundenen und gesicherten Leitungen einmessen und das Aufmaß der Bauaufsicht sofort zur Anerkennung vorlegen.
Kreuzung der Leitungen im schleifenden
Schnitt, unter einem Winkel von 0° bis 45°.
Kabelpakete innerhalb einer Breite von 0,5 m werden als "1 Stück" abgerechnet.
Menge: 50,000 m

**02.02.90 Fußgängerbohlenweg herstellen**
Fussgängerbohlenweg über offene Baugruben herstellen, vorhalten und abbrechen. Abgerechnet wird die Bohlenwegfläche aus der Breite des Weges und der Baugrubenbreite.
Menge: 24,000 m2

**02.02.100 Überfahrtsbrücken über offene Baugruben herstellen**
Überfahrtsbrücken über offene Baugruben herstellen, vorhalten und abbauen.
Im Preis inbegriffen sind auch die Stoffe zur
Herrichtung der Zufahrten an den Brückenauflagern.
Brückenbreite jeweils nach örtlichem Bedarf.
Abgerechnet wird die Brückenfläche nach der
Breite der Überfahrt und der Länge zwischen
den Baugrubenrändern.
Bemessung der Brücken für SLW 30, DIN 1072.
Menge: 60,000 m2

**02.02.110 Tageswasser überleiten, DN 150 bis DN 200**
Tageswasser in vorhandenen Anschlussleitungen, welche im Zuge der Kanalbaumaßnahme abgebrochen und erneuert, verdämmt oder verändert werden, bis zum Neuanschluss an die neuen Rohrleitungen oder Anschlussleitungen in geeigneter Form provisorisch überleiten, oder aufstauen und überpumpen.
Es handelt sich um die bestehenden Regenwasser- hausanschlüsse DN 150 bis DN 200, die im Zuge der Baumaßnahme übernommen werden müssen.
Die Abrechnung erfolgt pro Stück Hausanschluss, bei dem das anfallende Tageswasser übergepumpt werden muss.
Menge: 25,000 Stk

**02.02.120 Vorh. unbrauchbare Kanalleitung abbrechen, T=1,01-1,50 m**
Vorhandene unbrauchbare RW- und SW-Kanalleitungen ,gegebenenfalls auch im Zuge von Wasserhaltungsarbeiten, restlos abbrechen, Bauschutt abfahren sowie der stofflichen Verwertung zuführen beziehungsweise ordnungsgemäß entsorgen.

Die vorhandenen Kanäle sind in Betrieb und
müssen Zug um Zug stillgelegt werden.
Etwaiges Tageswasser in den vorhandenen Anschlussleitungen, welche im Zuge der Kanalbaumaßnahme abgebrochen und erneuert, verdämmt oder verändert werden, ist bis zum Neuanschluss an die neuen Rohrleitungen oder Anschlussleitungen in geeigneter Form provisorisch überleiten, oder aufstauen und überpumpen.
Der dadurch enstehende Mehraufwand ist in diese Positionen mit einzukalkulieren und wird nicht gesondert vergütet.

Sämtliche Erdarbeiten sowie der erforderliche Grabenverbau werden nicht extra vergütet und müssen in diese Position eingerechnet werden.

Es handelt sich um Regen- und Schmutzwasserhausanschlüsse DN 150 bis DN 200 verschiedener Materialien.
Rohrsohlentiefen T = 1,01 m bis 1,50 m.
Menge: 30,000 m

**02.02.130 Vorh. unbrauchbare Kanalleitung abbrechen, T=1,51-2,00 m**
Vorhandene unbrauchbare RW- und SW-Kanalleitungen ,gegebenenfalls auch im Zuge von Wasserhaltungsarbeiten, restlos abbrechen, Bauschutt abfahren sowie der stofflichen Verwertung zuführen beziehungsweise ordnungsgemäß entsorgen.

Die vorhandenen Kanäle sind in Betrieb und
müssen Zug um Zug stillgelegt werden.
Etwaiges Tageswasser in den vorhandenen Anschlussleitungen, welche im Zuge der Kanalbaumaßnahme abgebrochen und erneuert, verdämmt oder verändert werden, ist bis zum Neuanschluss an die neuen Rohrleitungen oder Anschlussleitungen in geeigneter Form provisorisch überleiten, oder aufstauen und überpumpen.
Der dadurch enstehende Mehraufwand ist in diese Positionen mit einzukalkulieren und wird nicht gesondert vergütet.

Sämtliche Erdarbeiten sowie der erforderliche Grabenverbau werden nicht extra vergütet und müssen in diese Position eingerechnet werden.

Es handelt sich um Regen- und Schmutzwasserhausanschlüsse DN 150 bis DN 200 verschiedener Materialien.
Rohrsohlentiefen T = 1,51 m bis 2,00 m.
Menge: 50,000 m

**02.02.140 Vorh. unbrauchbare Kanalleitung abbrechen, T=2,01-2,50 m**
Vorhandene unbrauchbare RW- und SW-Kanalleitungen ,gegebenenfalls auch im Zuge von Wasserhaltungsarbeiten, restlos abbrechen, Bauschutt abfahren sowie der stofflichen Verwertung zuführen beziehungsweise ordnungsgemäß entsorgen.

Die vorhandenen Kanäle sind in Betrieb und
müssen Zug um Zug stillgelegt werden.
Etwaiges Tageswasser in den vorhandenen Anschlussleitungen, welche im Zuge der Kanalbaumaßnahme abgebrochen und erneuert, verdämmt oder verändert werden, ist bis zum Neuanschluss an die neuen Rohrleitungen oder Anschlussleitungen in geeigneter Form provisorisch überleiten, oder aufstauen und überpumpen.
Der dadurch enstehende Mehraufwand ist in diese Positionen mit einzukalkulieren und wird nicht gesondert vergütet.

Sämtliche Erdarbeiten sowie der erforderliche Grabenverbau werden nicht extra vergütet und müssen in diese Position eingerechnet werden.

Es handelt sich um Regen- und Schmutzwasserhausanschlüsse DN 150 bis DN 200 verschiedener Materialien.
Rohrsohlentiefen T = 2,01 m bis 2,50 m.
Menge: 30,000 m

**02.02.150 Vorh. unbrauchbare Kanalleitung abbrechen, T=2,51-3,00 m**
Vorhandene unbrauchbare RW- und SW-Kanalleitungen ,gegebenenfalls auch im Zuge von Wasserhaltungsarbeiten, restlos abbrechen, Bauschutt abfahren sowie der stofflichen Verwertung zuführen beziehungsweise ordnungsgemäß entsorgen.

Die vorhandenen Kanäle sind in Betrieb und
müssen Zug um Zug stillgelegt werden.
Etwaiges Tageswasser in den vorhandenen Anschlussleitungen, welche im Zuge der Kanalbaumaßnahme abgebrochen und erneuert, verdämmt oder verändert werden, ist bis zum Neuanschluss an die neuen Rohrleitungen oder Anschlussleitungen in geeigneter Form provisorisch überleiten, oder aufstauen und überpumpen.
Der dadurch enstehende Mehraufwand ist in diese Positionen mit einzukalkulieren und wird nicht gesondert vergütet.

Sämtliche Erdarbeiten sowie der erforderliche Grabenverbau werden nicht extra vergütet und müssen in diese Position eingerechnet werden.

Es handelt sich um Regen- und Schmutzwasserhausanschlüsse DN 150 bis DN 200 verschiedener Materialien.
Rohrsohlentiefen T = 2,51 m bis 3,00 m.
Menge: 10,000 m

**02.02.160 Vorh. Hausanschlüsse (Stz) trennen, T=1,00-2,50 m**
Vorhandene RW- und SW-Hausanschlüsse DN 150 bis DN 200 im Rohrbereich freilegen, abzubrechende und zu sanierende Rohrleitungen beidseitig abtrennen (geradlinig schneiden), für den Anschluss an die neuen Grundstücksanschlussleitungen vorbereiten und darin einbinden.

Bauschutt abfahren sowie der stofflichen Verwertung zuführen beziehungsweise ordnungsgemäß entsorgen.
Alle Hausanschlüsse sind in Betrieb.

Zu trennende Rohrmaterialien der vorhandenen Anschlussleitung: Steinzeug
Rohrmaterial der neuen Anschlussleitung : Steinzeug

Die Tiefenlage der Anschlussleitungen beträgt 1,00 bis 2,50 m.

Sämtliche Erdarbeiten für das Freilegen im unmittelbaren Rohrbereich, dem beidseitigen Schneiden der Rohrleitungen und das Einpassen der neuen Rohre sind in diese Position einzurechnen und werden nicht gesondert vergütet.
Menge: 40,000 Stk

**02.02.170 Vorh. Hausanschlüsse (PVC) trennen, T=1,00-2,50 m**
Vorhandene RW- und SW-Hausanschlüsse DN 150 bis DN 200 im Rohrbereich freilegen, abzubrechende und zu sanierende Rohrleitungen beidseitig abtrennen (geradlinig schneiden), für den Anschluss an die neuen Grundstücksanschlussleitungen vorbereiten und darin einbinden.

Bauschutt abfahren sowie der stofflichen Verwertung zuführen beziehungsweise ordnungsgemäß entsorgen.
Alle Hausanschlüsse sind in Betrieb.

Zu trennende Rohrmaterialien der vorhandenen Anschlussleitung: PVC
Rohrmaterial der neuen Anschlussleitung :
Polypropylen (PP-MD)

Die Tiefenlage der Anschlussleitungen beträgt 1,00 bis 2,50 m.

Sämtliche Erdarbeiten für das Freilegen im unmittelbaren Rohrbereich, dem beidseitigen Schneiden der Rohrleitungen und das Einpassen der neuen Rohre sind in diese Position einzurechnen und werden nicht gesondert vergütet.
Menge: 10,000 Stk

**02.02.180 Vorh. Hausanschlüsse (Stz) als Halbschale trennen, T=1,00-2,50 m**
Vorhandene RW- und SW-Hausanschlüsse DN 150 bis DN 200 im Rohrbereich freilegen, als Halbschale (obere Rohrhälfte) von der abzubrechenden und zu sanierenden Rohrleitungen abtrennen (geradlinig schneiden) sowie für den Einbau eines Inliners in die bestehende Grundstücksanschlussleitungen vorbereiten.

Länge der herzustellenden Öffnung = bis zu 1,5m

Bauschutt abfahren sowie der stofflichen Verwertung zuführen beziehungsweise ordnungsgemäß entsorgen.
Alle Hausanschlüsse sind in Betrieb.

Zu trennende Rohrmaterialien der vorhandenen Anschlussleitung: Stz
Rohrmaterial der neuen Anschlussleitung : Steinzeug

Die Tiefenlage der Anschlussleitungen beträgt 1,00 bis 2,50 m.

Sämtliche Erdarbeiten für das Freilegen im unmittelbaren Rohrbereich,, dem Schneiden der Rohrleitungen und das Einpassen der neuen Rohre sind in diese Position einzurechnen und werden nicht gesondert vergütet.
Menge: 8,000 Stk

**02.02.190 Vorh. Hausanschlüsse (PVC) als Halbschale trennen, T=1,00-2,50 m**
Vorhandene RW- und SW-Hausanschlüsse DN 150 bis DN 200 im Rohrbereich freilegen, als Halbschale (obere Rohrhälfte) von der abzubrechenden und zu sanierenden Rohrleitungen abtrennen (geradlinig schneiden) sowie für den Einbau eines Inliners in die bestehende Grundstücksanschlussleitungen vorbereiten.

Länge der herzustellenden Öffnung = bis zu 1,5m

Bauschutt abfahren sowie der stofflichen Verwertung zuführen beziehungsweise ordnungsgemäß entsorgen.
Alle Hausanschlüsse sind in Betrieb.

Zu trennende Rohrmaterialien der vorhandenen Anschlussleitung: PVC
Rohrmaterial der neuen Anschlussleitung :
Polypropylen (PP-MD)

Die Tiefenlage der Anschlussleitungen beträgt 1,00 bis 2,50 m.

Sämtliche Erdarbeiten für das Freilegen im unmittelbaren Rohrbereich,, dem Schneiden der Rohrleitungen und das Einpassen der neuen Rohre sind in diese Position einzurechnen und werden nicht gesondert vergütet.
Menge: 2,000 Stk

**02.02.200 Kopfloch herstellen und wiederverfüllen, für punktuelle Freilegung, T=bis 2,50m**
Mehrere Kopflöcher für die punktuelle Freilegung von zu sanierenden Grundstücksanschlussleitungen fachgerecht herstellen und die Baugruben nach Durchführung der Sanierungsarbeiten ordnungsgemäß, lagenweise verfüllen und verdichten.

Verdrängte und nicht wieder einbaufähige Aushubmassen
abfahren sowie der stofflichen Verwertung zuführen beziehungsweise ordnungsgemäß entsorgen.
Lieferung von Ersatzboden wird extra vergütet.
Aushubmassen können größtenteils seitlich gelagert werden.
Baugrubenwände nach DIN 4124 verbauen.
Grabenverbau wird nicht extra vergütet und muss in diese Position eingerechnet werden.

Jeweilige Baugrubenabmessungen:
in erforderlicher Größe,
Ausschachtungstiefen bis 2,50 m.
Abrechnungstiefe:
Von Straßen- bzw. Geländeoberkante bis Wasserlaufsohle.

Boden der Bodenklassen 3 bis 5, DIN 18300.

Die Abrechnung erfolgt über Einzelaufmaße des jeweiligen Kopfloches, die der örtlichen Bauleitung umgehend zur Anerkennung vorzulegen sind.

Kopflöcher für die punktuelle Freilegung von zu sanierenden Grundstücksanschlussleitungen.
Menge: 90,000 m3

**02.02.210 Bodenmassen von Hand lösen T=bis 2,50m**
Bodenmassen von Hand, für die punktuelle Freilegung (Kopflöcher) von zu sanierenden Grundstücksanschlussleitungen in unterschiedlicher Länge, Tiefe und Breite,
jeweils nach Erfordernis für die Freilegung der zu sanierenden Grundstücksanschlussleitung.
Bodenmassen ausheben, seitlich lagern und die Baugrube nach Durchführung der Sanierungsarbeiten ordnungsgemäß, lagenweise verfüllen und verdichten.

Baugrubenwände nach DIN 4124 verbauen.
Grabenverbau wird nicht extra vergütet und muss in diese Position eingerechnet werden.

Verdrängte und nicht wieder einzubauende Aushubmassen abfahren sowie der stofflichen Verwertung zuführen beziehungsweise ordnungsgemäß entsorgen.
Lieferung von Ersatzboden wird extra vergütet.
Aushubmassen können größtenteils seitlich gelagert werden.

Ausführung dieser Leistung zu Lasten des Bauherrn bedarf der besonderen Anordnung durch die Bauleitung. Oberflächenarbeiten werden gesondert vergütet.
Bodenklasse 3, leicht lösbarer Boden, bis 5, schwer lösbare Bodenarten.

Ausschachtungstiefen bis 2,50 m.
Abrechnungstiefe:
Von Straßen- bzw. Geländeoberkante bis Wasserlaufsohle.

Die Abrechnung erfolgt über Einzelaufmaße, die der örtlichen Bauleitung umgehend zur Anerkennung vorzulegen sind.
Menge: 36,000 m3

**02.02.220 Schotter zur Profilierung, KG 0/32, Kalkstein**
Provisorische Schottertragschicht, gemäß ZTV SoB-StB sowie TL SoB-StB, zur Profilierung herstellen.
Für die Herstellung provisorischer Übergänge / Überfahrten und Anrampungen im Zuge der Bauarbeiten sowie für das provisorische Verschliessen von Baugruben.
Die Schottertragschicht ist dem Bauablauf entsprechend wieder zu beseitigen.
Das überzählige Material ist abzufahren sowie der stofflichen Verwertung zuzuführen beziehungsweise ordnungsgemäß zu entsorgen.
Die Kosten für das Wiederaufnehmen und das fachgerechte Entsorgen werden nicht gesondert vergütet und sind in diese Position mit einzukalkulieren.
Mineralstoffgemisch 0/32.
Material: Kalksteinschotter.
Abgerechnet wird anhand von Wiegenachweisen einer amtlich geeichten Waage mit einem vereidigten Wiegemeister.
Menge: 24,000 t

**02.02.230 Beton liefern und einbauen, C 12/15**
Beton frei Baustelle liefern und zur Sicherung von Kanalkreuzungen, Versorgungsleitungen, Rohrein- mündungen usw. in kleineren Abmessungen fachgerecht einbauen.
Verdrängte und nicht wieder einbaufähige Aushubmassen
abfahren sowie der stofflichen Verwertung zuführen beziehungsweise ordnungsgemäß entsorgen.
Einzelaufmaße sofort der örtlichen Bauaufsicht zur Anerkennung vorlegen.
Betongüte C 12/15.
Menge: 5,000 m3

**02.02.240 Kanalgraben ausheben + verfüllen, BK 3 - 5, T = 1,01-1,50 m**
Kanalgraben für die Herstellung von Anschlußleitungen in der erforderlichen Breite entsprechend DIN 4124 profilgerecht ausheben und verfüllen.
Baugrubensohlen nach DIN EN 1610 und den statischen Erfordernissen vorbereiten, profilieren und verdichten. Abrechnungstiefe: Von Gelände- bzw. Strassenoberkante bis zur Wasserlaufsohle.

Im Bereich der Einbindung der geplanten Grundstücksanschlussleitung an den bestehenden Teil der zu sanierenden Leitung oder an den Hauptkanal wird der Graben durchgemessen.
Etwaige Mehrausschachtungen (Kopfloch) für die Herstellung dieser Anschlüsse sind in diese Position mit einzurechnen.

Verdrängte und nicht wieder einzubauende Aushubmassen abfahren sowie der stofflichen Verwertung zuführen beziehungsweise ordnungsgemäß entsorgen.
Lieferung von Ersatzboden wird extra vergütet.
Aushubmassen können größtenteils seitlich gelagert werden.

Baugrubenwände nach DIN 4124 verbauen.
Grabenverbau wird nicht extra vergütet und muß in diese Position eingerechnet werden.
Boden der Bodenklassen 3 bis 5, DIN 18300.
Kanalgraben für RW- und SW-Hausanschlüsse
DN 150 (DA 160mm) bis DN 200 (DA 200mm).
Rohrsohlentiefe von mehr als 1,01 m bis 1,50 m.
Menge: 30,000 m

**02.02.250 Kanalgraben ausheben + verfüllen, BK 3 - 5, T = 1,51-2,00 m**
Kanalgraben für die Herstellung von Anschlußleitungen in der erforderlichen Breite entsprechend DIN 4124 profilgerecht ausheben und verfüllen.
Baugrubensohlen nach DIN EN 1610 und den statischen Erfordernissen vorbereiten, profilieren und verdichten. Abrechnungstiefe: Von Gelände- bzw. Strassenoberkante bis zur Wasserlaufsohle.

Im Bereich der Einbindung der geplanten Grundstücksanschlussleitung an den bestehenden Teil der zu sanierenden Leitung oder an den Hauptkanal wird der Graben durchgemessen.
Etwaige Mehrausschachtungen (Kopfloch) für die Herstellung dieser Anschlüsse sind in diese Position mit einzurechnen.

Verdrängte und nicht wieder einzubauende Aushubmassen abfahren sowie der stofflichen Verwertung zuführen beziehungsweise ordnungsgemäß entsorgen.
Lieferung von Ersatzboden wird extra vergütet.
Aushubmassen können größtenteils seitlich gelagert werden.

Baugrubenwände nach DIN 4124 verbauen.
Grabenverbau wird nicht extra vergütet und muß in diese Position eingerechnet werden.
Boden der Bodenklassen 3 bis 5, DIN 18300.
Kanalgraben für RW- und SW-Hausanschlüsse
DN 150 (DA 160mm) bis DN 200 (DA 200mm).
Rohrsohlentiefe von mehr als 1,51 m bis 2,00 m.
Menge: 40,000 m

**02.02.260 Kanalgraben ausheben + verfüllen, BK 3 - 5, T= 2,01-2,50 m**
Kanalgraben für die Herstellung von Anschlußleitungen in der erforderlichen Breite entsprechend DIN 4124 profilgerecht ausheben und verfüllen.
Baugrubensohlen nach DIN EN 1610 und den statischen Erfordernissen vorbereiten, profilieren und verdichten. Abrechnungstiefe: Von Gelände- bzw. Strassenoberkante bis zur Wasserlaufsohle.

Im Bereich der Einbindung der geplanten Grundstücksanschlussleitung an den bestehenden Teil der zu sanierenden Leitung oder an den Hauptkanal wird der Graben durchgemessen.
Etwaige Mehrausschachtungen (Kopfloch) für die Herstellung dieser Anschlüsse sind in diese Position mit einzurechnen.

Verdrängte und nicht wieder einzubauende Aushubmassen abfahren sowie der stofflichen Verwertung zuführen beziehungsweise ordnungsgemäß entsorgen.
Lieferung von Ersatzboden wird extra vergütet.
Aushubmassen können größtenteils seitlich gelagert werden.

Baugrubenwände nach DIN 4124 verbauen.
Grabenverbau wird nicht extra vergütet und muß in diese Position eingerechnet werden.
Boden der Bodenklassen 3 bis 5, DIN 18300.
Kanalgraben für RW- und SW-Hausanschlüsse
DN 150 (DA 160mm) bis DN 200 (DA 200mm).
Rohrsohlentiefe von mehr als 2,01 m bis 2,50 m.
Menge: 20,000 m

**02.02.270 Kanalgraben ausheben + verfüllen, BK 3 - 5, T = 2,51-3,00 m**
Kanalgraben für die Herstellung von Anschlußleitungen in der erforderlichen Breite entsprechend DIN 4124 profilgerecht ausheben und verfüllen.
Baugrubensohlen nach DIN EN 1610 und den statischen Erfordernissen vorbereiten, profilieren und verdichten. Abrechnungstiefe: Von Gelände- bzw. Strassenoberkante bis zur Wasserlaufsohle.

Im Bereich der Einbindung der geplanten Grundstücksanschlussleitung an den bestehenden Teil der zu sanierenden Leitung oder an den Hauptkanal wird der Graben durchgemessen.
Etwaige Mehrausschachtungen (Kopfloch) für die Herstellung dieser Anschlüsse sind in diese Position mit einzurechnen.

Verdrängte und nicht wieder einzubauende Aushubmassen abfahren sowie der stofflichen Verwertung zuführen beziehungsweise ordnungsgemäß entsorgen.
Lieferung von Ersatzboden wird extra vergütet.
Aushubmassen können größtenteils seitlich gelagert werden.

Baugrubenwände nach DIN 4124 verbauen.
Grabenverbau wird nicht extra vergütet und muß in diese Position eingerechnet werden.
Boden der Bodenklassen 3 bis 5, DIN 18300.
Kanalgraben für RW- und SW-Hausanschlüsse
DN 150 (DA 160mm) bis DN 200 (DA 200mm).
Rohrsohlentiefe von mehr als 2,51 m bis 3,00 m.
Menge: 10,000 m

**02.02.280 Nichtbindigen Füllboden, Bodenklasse 3**
Nichtbindigen Füllboden, leichter Boden der Bodenklasse 3 nach DIN 18300 bzw. Sand oder Mittelkies bis 18 mm Korngröße liefern einschließlich Abfahren der ungeeigneten Bodenmassen, Boden der Zuordnungsklasse Z0 gemäß TR LAGA 1997. Primärrohstoff.
Ausführung dieser Position nur mit Zustimmung des Auftraggebers bzw. der Bauüberwachung.
Abgerechnet wird anhand von Wiegenachweisen einer amtlich geeichten Waage mit einem vereidigten Wiegemeister.

Ungeeigneten Bodenmassen abfahren sowie der stofflichen Verwertung zuführen beziehungsweise ordnungsgemäß entsorgen.

Einbau als Ersatzboden für nicht wieder einbaufähige Böden im Bereich der Kanalbaumaßnahme der Grundstücksanschluss- leitungen.
Menge: 355,000 t

**02.02.290 Abwasserkanal Steinzeug DN 150, TKL 34**
Abwasserkanal DIN EN 1610 aus Steinzeugrohren
DIN EN 295-1 herstellen,
Rohrverbindungssystem F, mit Steckmuffe L,
innen und außen glasiert,
Tragfähigkeitsklasse 34,
an Schächten ohne besondere Vergütung der Gelenkstücke einbauen,
einschl. Bettung unter- und oberhalb der Rohrleitung. Formstücke werden durchgemessen.
Rohrdurchmesser DN 150.

Abwasserkanäle für Regen- und Schmutzwasser.
Menge: 70,000 m

**02.02.300 Abwasserkanal Steinzeug DN 200, TKL 160 L, F**
Abwasserkanal DIN EN 1610 aus Steinzeugrohren
DIN EN 295-1 herstellen,
Rohrverbindungssystem F, mit Steckmuffe L,
innen und außen glasiert,
Tragfähigkeitsklasse 160,
an Schächten ohne besondere Vergütung der Gelenkstücke einbauen,
einschl. Bettung unter- und oberhalb der Rohrleitung. Formstücke werden durchgemessen.
Rohrdurchmesser DN 200.

Abwasserkanäle für Regen- und Schmutzwasser.
Menge: 10,000 m

**02.02.310 Abwasserkanal Steinzeug DN 200, TKL 240**
Abwasserkanal DIN EN 1610 aus Steinzeugrohren
DIN EN 295-1 herstellen,
Rohrverbindungssystem C, mit Steckmuffe K,
innen und außen glasiert,
Tragfähigkeitsklasse 240,
an Schächten ohne besondere Vergütung der Gelenkstücke einbauen,
einschl. Bettung unter- und oberhalb der Rohrleitung. Formstücke werden durchgemessen.
Rohrdurchmesser DN 200.

Abwasserkanäle für Regen- und Schmutzwasser.
Menge: 15,000 m

**02.02.320 Abwasser Rohre einbauen, DN 160 PP, SN 10, L=höchstens 2,00m**
Vollwandabwasserrohre aus Polypropylen (PP-MD) gemäß DIN EN 14758-1 in vorhandene Gräben unter Beachtung der DIN EN 1610 einbauen.
REHAU AWADUKT PP SN 10 RAUSISTO, oder ein
gleichwertiges Fabrikat.
Hochlast-Vollwand-Kanalrohre mit Steckmuffe
und festeingelegtem Sicherheitsdichtsystem,
nach DIN EN 1852,
Ringsteifigkeit mind. 10 kN/m² (SN 10), hochabriebfest, ohne
Zusatz von Füllstoffen,
Farbe: blau für Regenwasserkanäle
  orange für Schmutzwasserkanäle
Rohrlängen von höchstens 2,00 m.
Rohrdurchmesser DN 150 (DA 160mm).
Die Lieferung und der Einbau des Bettungsmaterials
unter- und oberhalb der Rohrleitung (gemäß
Herstellerangaben) ist in diese Position
ebenso einzukalkulieren, wie die zusätzlichen Erdarbeiten unterhalb der Rohrleitung.
Den überschüssigen, verdrängten Bodenaushub abfahren sowie der stofflichen Verwertung zuführen beziehungsweise ordnungsgemäß entsorgen.

Abwasserkanäle für Regen- und Schmutzwasser.
Menge: 20,000 m

**02.02.330 Abwasser Rohre einbauen, DN 200 PP, SN 10, L=höchstens 2,00m**
Vollwandabwasserrohre aus Polypropylen (PP-MD) gemäß DIN EN 14758-1 in vorhandene Gräben unter Beachtung der DIN EN 1610 einbauen.
REHAU AWADUKT PP SN 10 RAUSISTO, oder ein
gleichwertiges Fabrikat.
Hochlast-Vollwand-Kanalrohre mit Steckmuffe
und festeingelegtem Sicherheitsdichtsystem,
nach DIN EN 1852,
Ringsteifigkeit mind. 10 kN/m² (SN 10), hochabriebfest, ohne
Zusatz von Füllstoffen,
Farbe: blau für Regenwasserkanäle
  orange für Schmutzwasserkanäle
Rohrlängen von höchstens 2,00 m.
Rohrdurchmesser DN 200 (DA 200mm).
Die Lieferung und der Einbau des Bettungsmaterials
unter- und oberhalb der Rohrleitung (gemäß
Herstellerangaben) ist in diese Position
ebenso einzukalkulieren, wie die zusätzlichen Erdarbeiten unterhalb der Rohrleitung.
Den überschüssigen, verdrängten Bodenaushub abfahren sowie der stofflichen Verwertung zuführen beziehungsweise ordnungsgemäß entsorgen.

Abwasserkanäle für Regen- und Schmutzwasser.
Menge: 5,000 m

**02.02.340 Passstücke Abwasserkanal Steinzeug DN 150, TKL 34, als Zulage**
ZULAGEPOSITION
Passstücke entsprechend der Steinzeugrohre der angegebenen Vorposition liefern und wasserdicht in vorhandene Kanalgräben einbauen einbauen.

Rohrdurchmesser DN 150.

Einbau in die zu sanierenden Grundstücksanschlussleitungen zur Wiederherstellung der geöffneten und sanierten Leitung.

Zulageposition zur Position
"Abwasserkanal Steinzeug DN 150, TKL 34"
Menge: 18,000 Stk

**02.02.350 Passstücke Abwasserkanal Steinzeug DN 200, TKL 160 L, F, als Zulage**
ZULAGEPOSITION
Passstücke entsprechend der Steinzeugrohre der angegebenen Vorposition liefern und wasserdicht in vorhandene Kanalgräben einbauen einbauen.

Rohrdurchmesser DN 200.

Zulageposition zur Position
"Abwasserkanal Steinzeug DN 200, TKL 160 L, F"
Menge: 1,000 Stk

**02.02.360 Passstücke Abwasserkanal Steinzeug DN 200, TKL 240, als Zulage**
ZULAGEPOSITION
Passstücke entsprechend der Steinzeugrohre der angegebenen Vorposition liefern und wasserdicht in vorhandene Kanalgräben einbauen einbauen.

Rohrdurchmesser DN 200.

Zulageposition zur Position
"Abwasserkanal Steinzeug DN 200, TKL 240"
Menge: 2,000 Stk

**02.02.370 Passstücke Abwasserkanalrohre PP einbauen, DN 160, als Zulage**
ZULAGEPOSITION
Passstücke entsprechend der Hochlast-Vollwand-RW-Kanalrohre aus Polypropylen SN10 der angegebenen Vorposition liefern und wasserdicht in vorhandene Kanalgräben einbauen einbauen.

Rohrdurchmesser DN 150 (DA 160mm).
Farbe: blau für Regenwasserkanäle
  orange für Schmutzwasserkanäle

Einbau in die zu sanierenden Grundstücksanschlussleitungen zur Wiederherstellung der geöffneten und sanierten Leitung.

Zulageposition zur Position
"Abwasser Rohre einbauen, DN 160 PP, SN 10, L=höchstens 2,00m"
Menge: 3,000 Stk

**02.02.380 Passstücke Abwasserkanalrohre PP einbauen, DN 200, als Zulage**
ZULAGEPOSITION
Passstücke entsprechend der Hochlast-Vollwand-RW-Kanalrohre aus Polypropylen SN10 der angegebenen Vorposition liefern und wasserdicht in vorhandene Kanalgräben einbauen einbauen.

Rohrdurchmesser DN 200 (DA 200mm).
Farbe: blau für Regenwasserkanäle
  orange für Schmutzwasserkanäle

Einbau in die zu sanierenden Grundstücksanschlussleitungen zur Wiederherstellung der geöffneten und sanierten Leitung.

Zulageposition zur Position
"Abwasser Rohre einbauen, DN 200 PP, SN 10, L=höchstens 2,00m"
Menge: 1,000 Stk

**02.02.390 Formstücke Stz-Bogen DN 150, TKL 34, als Zulage**
ZULAGEPOSITION
Bogen aus Steinzeug DIN EN 295-1, Tragfähigkeitsklasse 34, Verbindungssystem F, mit Steckmuffe L,
15° bis 45°, als Zulage zur Rohrleitung.
DN 150.

Zulageposition zur Position
"Abwasserkanal Steinzeug DN 150, TKL 34"
Menge: 40,000 Stk

**02.02.400 Formstücke Stz-Bogen DN 200, TKL 160, als Zulage**
ZULAGEPOSITION
Bogen aus Steinzeug DIN EN 295-1, Tragfähigkeitsklasse 160, mit Steckmuffe L bzw. K,
15° bis 45°, als Zulage zur Rohrleitung.
DN 200.

Zulageposition zur Position
"Abwasserkanal Steinzeug DN 200, TKL 160 L, F"
Menge: 5,000 Stk

**02.02.410 Formstücke Stz-Bogen DN 200, TKL 240, als Zulage**
ZULAGEPOSITION
Bogen aus Steinzeug DIN EN 295-1, Tragfähigkeitsklasse 240, Verbindungssystem C, mit Steckmuffe K,
15° bis 45°, als Zulage zur Rohrleitung.
DN 200.

Zulageposition zur Position
"Abwasserkanal Steinzeug DN 200, TKL 240"
Menge: 10,000 Stk

**02.02.420 Formstücke als Zulage, Bogen, DN 160**
ZULAGEPOSITION
Formstück zur Rohrleitung aus Polypropylen (PP-MD) gemäß DIN EN 14758-1 fachgerecht einbauen.
Material: REHAU AWADUKT PP SN 10 RAUSISTO
oder ein gleichwertiges Fabrikat
mit Steckmuffe und festeingelegtem Sicherheitsdichtsystem,
Ringsteifigkeit mind. 10 kN/m² (SN 10),
hochabriebfest, ohne Zusatz von Füllstoffen,
Farbe: blau
AWADUKT PP SN 10 BOGEN oder ein gleichwertiges Produkt.
DN 150 (DA 160mm).

Zulageposition zur Position
"Abwasser Rohre einbauen, DN 160 PP, SN 10, L=höchstens 2,00m"
Menge: 15,000 Stk

**02.02.430 Formstücke als Zulage, Bogen, DN 200**
ZULAGEPOSITION
Formstück zur Rohrleitung aus Polypropylen (PP-MD) gemäß DIN EN 14758-1 fachgerecht einbauen.
Material: REHAU AWADUKT PP SN 10 RAUSISTO
oder ein gleichwertiges Fabrikat
mit Steckmuffe und festeingelegtem Sicherheitsdichtsystem,
Ringsteifigkeit mind. 10 kN/m² (SN 10),
hochabriebfest, ohne Zusatz von Füllstoffen,
Farbe: blau
AWADUKT PP SN 10 BOGEN oder ein gleichwertiges Produkt.
DN 200 (DA 200mm).

Zulageposition zur Position
"Abwasser Rohre einbauen, DN 200 PP, SN 10, L=höchstens 2,00m"
Menge: 5,000 Stk

**02.02.440 Formstücke als Zulage, Überschiebmuffe, DN 160**
ZULAGEPOSITION
Formstück zur Rohrleitung aus Polypropylen (PP-MD) gemäß DIN EN 14758-1 fachgerecht einbauen.
Material: REHAU AWADUKT PP SN 10 RAUSISTO
oder ein gleichwertiges Fabrikat
mit Steckmuffe und festeingelegtem Sicherheitsdichtsystem,
Ringsteifigkeit mind. 10 kN/m² (SN 10),
hochabriebfest, ohne Zusatz von Füllstoffen,
Farbe: blau

AWADUKT PP SN 10 Überschiebmuffe oder ein gleichwertiges Produkt.
DN 150 (DA 160mm).

Zulageposition zur Position
"Abwasser Rohre einbauen, DN 160 PP, SN 10, L=höchstens 2,00m"
Menge: 6,000 Stk

**02.02.450 Formstücke als Zulage, Überschiebmuffe, DN 200**
ZULAGEPOSITION
Formstück zur Rohrleitung aus Polypropylen (PP-MD) gemäß DIN EN 14758-1 fachgerecht einbauen.
Material: REHAU AWADUKT PP SN 10 RAUSISTO
oder ein gleichwertiges Fabrikat
mit Steckmuffe und festeingelegtem Sicherheitsdichtsystem,
Ringsteifigkeit mind. 10 kN/m² (SN 10),
hochabriebfest, ohne Zusatz von Füllstoffen,
Farbe: blau

AWADUKT PP SN 10 Überschiebmuffe oder ein gleichwertiges Produkt.
DN 200 (DA 200mm).

Zulageposition zur Position
"Abwasser Rohre einbauen, DN 200 PP, SN 10, L=höchstens 2,00m"
Menge: 2,000 Stk

**02.02.460 Universelle Rohrkupplung, für Rohrverbindungen DN 150 bis DN 200**
Universelle Rohrkupplung zur axialen Verbindung von Freispiegel-Kanalrohren liefern und nach Herstellervorgaben einbauen.
Rohrkupplung zur variablen, stufenlosen Verbindung von biegesteifen und biegeelastischen Rohren mit glattwandiger, gerippter oder gewellter Wandung in beliebiger Kombination und für gleiche oder unterschiedliche Werkstoffe.

Durchmesser der zu verbindenen Rohrleitungen:
DN 150 bis DN 200.
Für verschiedene Rohrmaterialien, jedoch überwiegend Steinzeugrohre

EPDM-Dichtung nach DIN EN 681-1 mit Exzenterring, Mehrfachdichtprofil, Fixier- und Zentrierkorb.
Flexibler Stützkörper aus bruchstabilem, schlagfesten Polyamid oder Polypropylen mit beidseitiger Spannbandführung. Spannbänder einschl. Spannschlösser aus nicht rostendem Edelstahl V2A.
Spannbandbreite: ca. 55-65 mm
Montage mit Tangentialspanner zum gleichmäßigen Anziehen der universellen-Rohrkupplung über den kompletten Umfang des Rohres,
Funktionsprüfung nach DIN 4060 und DIN EN 295-4, nachgewiesene Dichtheit bis min. 2,5 bar Innendruck.

Rohrkupplung wie vor beschrieben, z.B. Fabrikat Funke VPC-Rohrkupplung oder ein gleichwertiges Produkt.
Menge: 22,000 Stk

**02.02.470 Anschlussstück KGUS-PE, DN 160**
Anschlussstück KGUS-PE
von Steinzeug-Spitzende
(Steckmuffe L/Verbindungssystem F)
auf AWADUKT PP-Muffe oder gleichwertig
Farbe: blau für Regenwasserkanäle
  orange für Schmutzwasserkanäle
nach Herstellervorschrift einbauen
Rohrdurchmesser DN 160.
Menge: 3,000 Stk

**02.02.480 Anschlussstück KGUSM-PE einbauen, DN 160**
Anschlussstück KGUSM-PE
von PP-Spitzende auf
Steinzeug-Muffe
(Steckmuffe L/ Verbindungssystem F)
Farbe: blau für Regenwasserkanäle
  orange für Schmutzwasserkanäle
Rohrdurchmesser DN 160.
Menge: 3,000 Stk

**02.02.490 Anschlussstück KGUS-PE, DN 200**
Anschlussstück KGUS-PE
von Steinzeug-Spitzende
(Steckmuffe L/Verbindungssystem F)
auf AWADUKT PP-Muffe oder gleichwertig
Farbe: blau für Regenwasserkanäle
  orange für Schmutzwasserkanäle
nach Herstellervorschrift einbauen
Rohrdurchmesser DN 200.
Menge: 3,000 Stk

**02.02.500 Anschlussstück KGUSM-PE einbauen, DN 200**
Anschlussstück KGUSM-PE
von PP-Spitzende auf
Steinzeug-Muffe
(Steckmuffe L/ Verbindungssystem F)
Farbe: blau für Regenwasserkanäle
  orange für Schmutzwasserkanäle
Rohrdurchmesser DN 200.
Menge: 3,000 Stk

**02.02.510 Redu-Stück einbauen, DN 200/160**
AWADUKT PP SN 10 Übergangsrohr (Redu-Stück)
einbauen, als Zulage
DN 200/160.
Menge: 3,000 Stk

**02.02.520 Inspektionsschacht DN 400 einbauen, DN 150, T = 1,51-2,5 m**
Inspektionsschacht DN 400 aus Polypropylen,
REHAU AWASCHACHT oder ein gleichwertiges Fabrikat liefern und nach DIN EN 1610 und Verlegerichtlinien des Herstellers fachgerecht einbauen.

Schacht bestehend aus:
Schachtboden DN 400/160
mit 3x Zulauf DN 160 (rechts, mitte, links), 135°/180°/225°
und 1x Ablauf DN 160 (Muffe)
aus PP mit allseitig angeformten Muffen mit BL-Dichtring, GD
Nicht benutzte Rohreinmündungen mit Deckel wasserdicht verschließen.

Schachtverlängerung DN 400
(d=400mm) aus PVC-U, mit glatten Enden,
in der erforderlichen Länge,
Länge 600mm bis 2000mm

Teleskop-Abdeckung
bestehend aus PVC-Teleskoprohr DN 315 mit werkseitig fest installierter Gussabdeckung (rund), Schachtdeckel aus Gusseisen Klasse B 125 bis D 400, ohne Lüftung,
mit Kindersicherung,
Teleskopmanschette zum gelenkigen, höhenvariablen Übergang von Schachtverlängerung DN 400 auf Teleskoprohr DN 315, Werkstoff EPDM

Schlammeiner DN 315
zu Gussrahmen DN 315, Ausführung gelocht

Schachttiefen von mehr als 1,51 m bis 2,50 m.

Mehrleistungen für Erdarbeiten und Grabenverbau über den normalen Kanalgraben und normalen Grabenverbau hinaus, einrechnen.
Menge: 1,000 Stk

**02.02.530 Freispiegelleitungen (SW-Hausanschluss) auf Dichtheit prüfen**
Freispiegelleitungen auf Dichtheit gemäß DIN EN 1610 mit Luft (Verfahren "L") prüfen, einschließlich Verschließen aller Öffnungen und sonstigen Nebenleistungen sowie Erstellung und Vorlage der Prüfprotokolle.
Örtliche Bauaufsicht rechtzeitig vor Prüfung
informieren.
Bei Hausanschlußleitungen aus PP DN 160 bis DN 200.
Länge der Hausanschlüsse mehr als 2,00 m
bis 10,00 m.
Prüfung erfolgt aus der Baugrube des freigelegten Hausanschlusses.

Schmutzwasserhausanschluss
Menge: 60,000 Stk

**02.02.540 Aufmaßzeichnungen u. Fotos herstellen**
Aufmaß- und Abrechnungszeichnungen für Kanal-
Anschlußleitungen sowie digitale Fotos in einem handelsüblichem Format der Anschlussstelle bzw. der punktuellen Sanierungsstelle bei noch offener Baugrube herstellen und der Bauleitung aushändigen.
Folgende Einzelheiten aufmessen und eintragen:
Objekt- und Straßenbezeichnung.
Name und Anschrift des Anschlußnehmers.
Lage und Tiefenlage des Anschlußstutzens am
Hauptkanal;
Lage und Tiefenlage des Endstutzens auf dem
Anliegergrundstück bzw.
Lage und Tiefenlage des angeschlossenen Entwässerungsgegenstandes;
Lage eventueller Abwinkelungen, Knicke, Ge-
fällewechsel o.ä.
Aufmaß der Haus- bzw. Senkenanschlüsse nach vermessungstechnischen Grundsätzen so durchführen,
daß die aufgeführten Bedingungen eindeutig bestimmt und die Rohrleitungen jederzeit wieder
auffindbar sind.
Musterbeispiele ggf. bei der Bauleitung anfordern.
Aufmaß- und Abrechnungszeichnungen sind in 3-facher Ausfertigung vorzulegen.
Die Wasserlaufsohlen des Rohrstutzens an der
Hauptleitung und am Rohrende sowie die Geländehöhe an diesen Stellen auf das Höhenfestpunktnetz einnivellieren.
Folge der Einzelrohre, Form- und Paßstücke
skizzenhaft darstellen.
Es handelt sich um Grundstücksanschlussleitungen und Senkenanschlüsse, welche in offener oder geschlossener Bauweise saniert wurden.
Aufmaß und Abrechnung erfolgt listenförmig.
Menge: 25,000 Stk

**02.02.550 Stundenlohnarbeiten Facharbeiterstunden**
Arbeiten im Stundenlohn für Regiearbeiten nach
Anordnung durch die Bauaufsicht, auf Nachweis
für Facharbeiterstunden.
Menge: 10,000 Stk

**02.02.560 Stundenlohnarbeiten Bauhelferstunden**
Arbeiten im Stundenlohn für Regiearbeiten nach
Anordnung durch die Bauaufsicht, auf Nachweis
für Bauhelferstunden.
Menge: 10,000 Stk
